# Leibniz-Zentrum f. Photonik in Infektionsforschung
Angebotsaufforderung (GAEB DA XML 3.3, DA83)
Projekt: 6211_...
Währung: EUR
Erstellt mit: GXML Toolbox V3.3 R20220330, ORCA AVA 26.0.8 26.00.08, 23.01.2026

## Allgemeine Projektbeschreibung
Allgemeine Projektbeschreibung

Das Leibniz-Zentrum für Photonik in der Infektionsforschung (LPI) verfolgt mit Hilfe einer in Jena entstehenden nutzeroffenen Translationsinfrastruktur für Photonik und Optik in der Infektiologie das Ziel, grundlegend neue Lösungen für die Diagnose, Überwachung und Therapie von Infektionen zu erforschen und zu entwickeln und in die Routineanwendung zu überführen.
Dabei unterteilt sich das Bauvorhaben in folgende Teilprojekte:
Zentrales Element des LPI, ist der Einsatz völlig neuer, weltweit einzigartiger photonenbasierter Methoden zur Entwicklung innovativer Diagnose- und Therapieverfahren, welche die Infektionsforschung nachhaltig verbessern werden. Hierfür wird eine neue, nutzeroffene Forschungsinfrastruktur benötigt, die die räumlichen und technischen Rahmenbedingungen für die wissenschaftliche Arbeit schafft.

Die Umbaumaßnahme, TEILPROJEKT B: FIRST-in-PATIENT-UNIT (FiPU), umfasst den Umbau von Teilbereichen der Intensivstation des Universitätsklinikums Jena oder laut PHB . Die FiPU dient dazu, neu entwickelte diagnostische Methoden und experimentelle Therapieverfahren am Patienten zu erforschen und anzuwenden. Somit wird in einer einzigartigen Weise das Zusammenspiel von exzellenter Forschung und innovativer Technik mit modernsten diagnostischen Methoden der direkten therapeutischen Anwendung am Patienten ermöglicht.

Patienten, die für Studien in der FiPU in Frage kommen, werden aus dem regulären ITS-Betrieb des UKJ durch das Personal der Site-Management-Unit (SMU) identifiziert. Die ausgewählten Patienten werden in der FiPU entsprechend weiter versorgt und erhalten somit Zugang zu experimentellen Therapien und neuen diagnostischen Verfahren.

Die Ebene 10 der Gebäude C1-C3 und A5 bildet am Standort den gesamten Intensivmedizinischen Bereich (ITS). Die Verortung der FiPU soll im Gebäude C1 und der Station C111 sowie einem Teil der C110 erfolgen.
Benötigt wird ein isolierter Bereich mit insgesamt 10 Intensivpflegebetten, der über eine Schleuse an eine Intensivstation des UKJ mit einem Präsenzlabor für die "vor Ort" oder gar bettseitige biophotonische Diagnostik oder Monitoring infektiöser Patienten angeschlossen ist.
Dies erlaubt einerseits die klinische Validierung von lichtbasierten Testsystemen zur Erfassung kritischer zellulärer Wirtsfunktionen (Immunantwort, Endothelfunktion/Mikrozirkulation), andererseits aber auch die Gabe innovativer
Therapeutika (wie die Gabe farbstofffunktionalisierter, nanoformulierter Wirkstoffe zur Wiederherstellung der Organfunktion) unter Monitoring der Pharmakokinetik und Organfunktionen mittels biophotonischer Technologien unter Anwendung von Demonstratoren, die im Infektionsbereich verbleiben müssen.

Benötigt werden neben Patientenzimmern, in denen die Patienten, von denen eine Infektionsgefahr ausgeht, isoliert untergebracht werden können, auch Räumlichkeiten für die Sicherstellung der Pflege (Pflegestützpunkt, Arbeitsraum rein/unrein, Pflegebad, Lager, Teeküche), Aufenthalts- und Diensträume sowie Ver- und Entsorgungsschleusen für Patienten, Personal und Güter. Räume für
Diagnostik und wissenschaftliche Experimente müssen dem Bereich der FiPU ebenfalls zugeordnet werden. Die FiPU umfasst damit insgesamt 391,50 m² Nutzfläche in 2 separat Arealen, von denen 53,50 m² aus vorhandener Nutzung übernommen werden können und 338,00 m² umzubauen sind. Der Umbau umfasst neben den Nutzflächen auch Eingriffe in die Technikbereiche der Technikzentrale, Schächten und den Versorgungswegen.

Vorgesehen ist eine "Kerneinheit" (C 111) mit 6 Einzelzimmern, die gemeinsam mit Pflegestützpunkt, Arbeits- und Diensträumen und dem Labor als eine abgegrenzte und durch Schleusen vom umgebenden Intensivbereich getrennte Funktionseinheit geplant ist. Die Einzelzimmer erhalten jeweils vorgelagerte Schleusen inkl. dem Bereich Arbeitsraumrein, So können kontagiöse Intensivbehandlungspatienten (Patienten der Gruppe A2 gemäß RKI-Richtlinie für Krankenhaushygiene  und Infektionsprävention) untergebracht werden.
Darüber hinaus gibt es einen zweiten abgegrenzten Bereich, bestehend aus zwei Doppelzimmern mit gemeinsamer Schleuse inkl. Bereich "Arbeitsraum-rein" und vorgelagerten Flur.
Diese bedürfen gemäß RKI-Richtlinie keiner gesonderten Filterung in der raumlufttechnischen Anlage (sog. "Kittelpflege", d.h. Kleidungswechsel des Pflegepersonals in der dem Patientenzimmer vorgelagerten Schleuse) und würden in diesen Betten behandelt werden können.

## Allgemeine Baustellenordnung
Allgemeine Baustellenordnung (Universitätsklinikum Jena)

Baumaßnahme:  Errichtung einer First in Patient Unit (FiPU)

1 Allgemeines
1.1 Lage der Baustelle

Pläne über die Lage und Anbindung der Baustelle an das öffentliche Verkehrsnetz sind als Anlage beigefügt.

1.2 Anschriften und Rufnummern

- Standortleitung/Unfallarzt: Universitätsklinikum Jena, Am Klinikum 1, in 07747 Jena  Tel. 03641 9-32 20 50
- Bauleitung: SGP3 - Dr. Schotz Gesamtplan GmbH, Neuwerkstr.. 29 in 99084 Erfurt
  Tel. 0361 3494680

- SiGeKo: wird noch bekanntgegeben...............  Tel. ...........
- Brandschutzbeauftragte: wird noch bekanntgegeben.  Tel. .............
- Krankenhaushygiene der Ansprechpartner.Herr Mitic  Tel. .............
- Abfallbeauftragter: wird noch bekanntgegeben  Tel. .............
- Thüringer Landesamt für Verbraucherschutz,TLV Abteilung Arbeitsschutz
Tennstedter Str. 8/9, 99947 Bad Langensalza  Tel.0361 57 3815-000
- Berufsgenossenschaft der Bauwirtschaft - BG BAU,
 Koenbergkstraße 01, 99084 Erfurt,  Tel. 030 - 85781-0
- Stadt Jena, Am Anger 15, 07743 Jena,  Tel. 03641 49-0
- Finanzamt Jena, Leutragraben 8, 07743 Jena,  Tel. 03641 - 3780
- Polizei  Tel. 110
- Feuerwehr  Tel. 112

1.3 Koordination und Überwachung der Arbeitssicherheit und Gesundheitsschutz

Der vom Bauherrn gemäß Verordnung über Sicherheit und Gesundheitsschutz auf Baustellen (BaustellV) eingesetzte SiGeKo ist über seine Rechte nach BaustellV hinaus gegenüber den ausführenden Firmen sowie deren Arbeitnehmern weisungsbefugt.

Der Auftragnehmer hat dem SiGeKo vor Beginn der Arbeiten seine Arbeitsverfahren sowie die vorgesehenen Sicherheitsmaßnahmen anzugeben. Der SiGeKo legt dabei die Ausschreibung, den SiGe-Plan und den Bauablaufplan zu Grunde und prüft die Angaben daraufhin, ob die Arbeiten wie vorgesehen und ohne gegenseitige Gefährdung durchgeführt werden können. Ergibt die Prüfung, dass die Sicherheitsmaßnahmen unzureichend sind, veranlasst der SiGeKo notwendige Änderungen der Arbeitsverfahren oder des Arbeitsablaufs.

Der SiGeKo kontrolliert die Einhaltung dieser Baustellenordnung, des SiGe-Plans, der Arbeitsschutzvorschriften und schreitet bei erkennbaren Gefahrenzuständen ein. Die Auftragnehmer sind zur unverzüglichen Mängelbeseitigung verpflichtet. In Abstimmung mit der Baustellenleitung arbeitet der SiGeKo einen Terminplan für Sicherheitsbesprechungen und Baustellenbegehungen aus. Über diese Aktivitäten führt er Protokoll.

Die Tätigkeit des SiGeKo befreit den Auftragnehmer nicht von seiner Abstimmungspflicht mit anderen Unternehmern. Übernimmt der Unternehmer Aufträge, deren Durchführung zeitlich und örtlich mit Aufträgen anderer Unternehmer zusammenfällt, ist er verpflichtet, sich mit dem für die Baustelle bestellten SiGeKo des Auftraggebers abzustimmen, soweit dies zur Vermeidung einer gegenseitigen Gefährdung erforderlich ist.

Die Verantwortlichkeit des Auftragnehmers für die Erfüllung der Arbeitsschutzpflichten gegenüber seinen Beschäftigten bleibt unberührt.

1.4 Bautagebuch

Der Auftragnehmer hat in geeigneter Form den Personaleinsatz, den Geräteeinsatz, die Materiallieferungen, die Arbeitsleistungen und den Arbeitsfortschritt zu dokumentieren sowie notwendige Angaben nach Richtlinie 411 VHB-Bund zu machen und regelmäßig, spätestens vierwöchentlich, an den Bauherrn zu berichten.
Bautagesberichte des Auftragnehmers/der Nachunternehmer sind der örtlichen Bauleitung des Auftraggebers spätestens wöchentlich vorzulegen.

1.5 Personal

Das Personal des Auftragnehmers muss für die ihm übertragene Arbeit geeignet sein. Personen, die gegen Arbeitsschutz- und Unfallverhütungsvorschriften verstoßen oder den Anweisungen des Bauherrn oder seiner Beauftragten hierzu nicht Folge leisten, sind abzuberufen und zu ersetzen. Werden Arbeitnehmer eingesetzt, die der deutschen Sprache nicht mächtig sind, muss ständig eine der deutschen Sprache kundige, fachlich geeignete Person als Ansprechpartner vor Ort sein, der sich auch mit ausländischen Arbeitnehmern entsprechend deren Sprache hinreichend verständigen kann. Dieses Aufsichtspersonal muss stets auf der Baustelle zugegen sein.
Für alle ausländischen Beschäftigten sind, falls erforderlich, eine gültige Arbeitserlaubnis oder ein Sozialversicherungsausweis der örtlichen Bauüberwachung vorzulegen und auf der Baustelle vorzuhalten.

1.6 Arbeitszeiten

Normalarbeitszeit: Mo.-Fr. 7:00 - 17:00 Uhr, an Samstagen von 8:00 -17:00 Uhr
Lieferzeiten: innerhalb der Normalarbeitszeit
Arbeiten außerhalb der Normalarbeitszeit sind grundsätzlich vom AG zu genehmigen.
Sonderregelung für lärm- und erschütterungsintensive Tätigkeiten
Um störende Auswirkungen von lärm- und erschütterungsintensiven Arbeiten auf den unmittelbar angrenzenden Krankenhausbetrieb soweit als möglich zu mindern, können diese Arbeiten im Zeitfenster Montag bis Freitag von 17:00 Uhr bis 20:00 Uhr ausgeführt werden. An Samstagen von 08:00 Uhr -12:30 Uhr und von 14:00 Uhr - 17:00 Uhr.
Da die Arbeiten in unmittelbarer Nachbarschaft zu hochsensiblen Bereichen des Krankenhausbetriebs (Operationssäle, Intensivpflege, etc.) stattfinden, kann es aus krankenhausbetrieblichen Gründen auch innerhalb der benannten Zeitfenster zu kurzfristig vom AG angeordneten Unterbrechungen von lärm- und erschütterungsintensiven Tätigkeiten.
Andere Zeitfenster für lärm- und erschütterungsintensive Arbeiten sind nur einzelfallbezogen nach rechtzeitiger vorheriger Abstimmung mit dem AG und einzelfallbezogener Freigabe des AG zulässig. Die Zustimmung des AG ist rechtzeitig, jedoch mind. 5 Arbeitstage vor Aufnahme der Arbeiten durch den AN in Textform vom AG einzuholen.

1.7 Weitergabe von Arbeiten

Leistungen dürfen nur mit dem Einverständnis des Bauherrn auf der Grundlage dieser Baustellenordnung und entsprechend der VOB/B an Nachunternehmer weitergegeben werden. Der Auftragnehmer hat bei der Vergabe von Arbeiten an andere Unternehmen seiner Abstimmungspflicht entsprechend § 8 ArbSchG sowie § 6 Abs. 1 UVV "Allgemeine Vorschriften" nachzukommen.

2 Arbeitsstätten
2.1 Baustelleneinrichtung, Baustellenverkehr

Der Auftragnehmer hat seine Baustelleneinrichtung auf den vom Bauherrn zugewiesenen Flächen vorzunehmen. Die Nutzung der ihm zugewiesenen Flächen ist 14 Tage vor Arbeitsaufnahme mit dem SiGeKo abzustimmen. Er darf die Baustelle nur durch gekennzeichnete Zugänge betreten und verlassen.
Verkehrsflächen sind besonders gekennzeichnet. Darüber hinaus werden sie im Baustelleneinrichtungsplan ausgewiesen.
Die Zu- und Abfahrt zur Baustelle sowie zu den Containern (Material-, Werkzeug und Sanitärcontainern) erfolgt von der Erlanger Allee über die Planstraße A und retour.
Auf der Baustelle gilt grundsätzlich die Straßenverkehrsordnung. Davon abweichend wird die Höchstgeschwindigkeit auf 10 km/h festgelegt. Verkehrsflächen dürfen nicht durch Bau- oder Montagearbeiten beeinträchtigt werden. Ausnahmen sind mit dem überwachenden Bauleiter bzw. dem SiGeKo zu vereinbaren. Rückwärtsfahren ist nur in Ausnahmefällen erlaubt. Es besteht Einweisungspflicht.
Es ist verboten, Motoren im Standgas laufen zu lassen!
Zufahrtswege für Feuerwehr-, Rettungs-, Polizei- und sonstige Hilfsfahrzeuge sind freizuhalten.
Das Befahren und Parken des gesamten Klinikums und Baustellengeländes mit Privatfahrzeugen durch Mitarbeiter des AN, seiner Nachunternehmer, Besucher, Lieferanten etc. ist untersagt.
Widerrechtlich geparkte Fahrzeuge werden auf Kosten des AN entfernt.
Firmenfahrzeuge sind innerhalb des Baustellenbereiches zu parken bzw. zu be- und entladen.
Vom AG werden Transponder für das Öffnen der Schranken an der Klinikumszufahrt gegen Unterschrift an die AN zur Verfügung gestellt. Die Nutzung der Transponder ist lediglich für die Zufahrt von Firmen- und Lieferfahrzeugen zulässig.  Die vollständige und dokumentierte Rückgabe der Transponder durch den AN an den AG hat vor Schlussrechnungslegung zu erfolgen

2.2 Unterkünfte und soziale Anlagen

Der Bauherr stellt Flächen mit den erforderlichen Ver- und Entsorgungsmöglichkeiten für die nach der Arbeitsstättenverordnung (ArbStättV) erforderlichen Waschräume, Toiletten und sonstigen Einrichtungen. Durch den Bauherren werden ausreichend Sanitäranlagen zur Nutzung durch alle AN errichtet.

Übernachtungsunterkünfte werden auf der Baustelle nicht gestattet.

2.3 Winterfeste Arbeitsplätze

Leistungen zur Schaffung winterfester Arbeitsplätze, einschließlich der Räum- und Streuarbeiten in erforderlichem Umfang übernimmt der Auftragnehmer in seinem Verantwortungsbereich.
Der Auftragnehmer hat dabei grundsätzlich die Forderungen des Anhangs der ArbStättV (insbesondere Abschnitt 5.1) einzuhalten.
Der Auftraggeber übergibt lediglich zu Beginn das zu Erbringung der Bauleistung geeignete (geräumte) Grundstück bzw. Baufeld. Der Bauherr übernimmt in der Folge die Verkehrssicherheitspflicht für bereits vorhandene Straßen und Wege zum Baugelände, Baustraßen und -wege sind davon ausgeschlossen.
Sind mehrere Firmen gleichzeitig tätig, erfolgt eine klare Absprache zur Aufgabenzuweisung, Kompetenzabgrenzung, Sicherungspflichten durch die örtliche Bauleitung, die schriftlich festgehalten wird.

2.4 Sanitätsraum

Der Bauherr unterhält in unmittelbarer Nachbarschaft eine Notaufnahme. Weitere Anforderungen nach der ArbStättV oder der DGUV-Information "Erste Hilfe im Betreib" hat der Auftragnehmer zu erfüllen.

2.5 Baustromversorgung, Baustellenbeleuchtung, Bauwasser
2.5.1 Baustromversorgung, Baustellenbeleuchtung:

Der Auftraggeber beliefert den Auftragnehmer mit Strom. Der bauseits zur Verfügung gestellte Baustromanschluss beinhaltet keine Notstromversorgung.

Die Stromversorgung erfolgt entsprechend dem Baustelleneinrichtungsplan. Der Auftraggeber übernimmt die Einrichtung des Anschlusspunkts und der Hauptverteilung. Ab der Hauptverteilung liegt die Unterverteilung in der Verantwortung des Auftragnehmers und ist mit dem SiGeKo sowie der örtlichen Bauleitung abzustimmen.

Die Weiterberechnung der Stromkosten an die Unternehmen erfolgt über eine pauschale Umlage in Höhe von 0,25 % (netto) des jeweiligen Schlussrechnungsbetrags.

Der Auftragnehmer ist dadurch nicht von seinen Leistungspflichten befreit. Eigene elektrische Anlagen und Betriebsmittel dürfen nur von Speisepunkten versorgt werden, die mit einer FI-Schutzschaltung ausgerüstet sind (Baustromverteiler). Alle elektrischen Anlagen und Betriebsmittel müssen den einschlägigen VDE-Richtlinien und UVV entsprechen und nachweislich auf ihren ordnungsgemäßen Zustand geprüft sein.

Der Auftraggeber stellt die Allgemein-, Not- und Wegebeleuchtung. Für eine ausreichende Arbeitsplatzbeleuchtung hat der Auftragnehmer selbst zu sorgen.

2.5.2 Bauwasser:

Bauwasserbereitstellung:
Der Bauherr übernimmt die Bereitstellung des Bauwassers. Hierzu wird im Rahmen der Baustelleneinrichtung, durch den vom Bauherrn beauftragten Unternehmer, eine zentrale Wasserentnahmestelle (z. B. Standrohr, Wasseranschluss oder Zapfstelle) eingerichtet und betriebsbereit zur Verfügung gestellt.

Kosten für Bauwasser:
 Die Kosten für den Bauwasserverbrauch sowie für die Herstellung, Unterhaltung und den Betrieb der zentralen Wasserentnahmestelle trägt der Bauherr. Zur anteiligen Umlage dieser Kosten auf die ausführenden Unternehmen erfolgt eine pauschale Weiterberechnung in Höhe von 0,25 % (netto) des jeweiligen Schlussrechnungsbetrages.

Wasserversorgung der einzelnen Gewerke:
Die Verteilung des Bauwassers von der zentralen Entnahmestelle zu den jeweiligen Arbeitsplätzen sowie die erforderliche Wasserentsorgung (z. B. Abpumpen, Ableiten oder Sammeln von Abwasser) liegt in der Verantwortung der jeweiligen Auftragnehmer (Folgegewerke). Diese haben die notwendige Wasserzuführung, -verteilung und -entsorgung auf eigene Kosten und Verantwortung sicherzustellen.

2.6 Funksprechverkehr

Bei Funksprechverkehr sind Gerätezahl und -typ sowie die verwendete Frequenz der überwachenden Bauleitung zu melden und ist die Nutzungsberechtigung hierfür einzuholen. Die Anforderungen des Post- und Fernmeldewesens sind einzuhalten. Gegebenenfalls ist Rücksprache mit dem SiGeKo einzuholen, da Nähe zur Notaufnahme besteht.

Auf mit dem Schild "Handyverbot" gekennzeichnete Bereiche ist zu achten

2.7 Ordnung, Sauberkeit und Hygiene

Die Auftragnehmer sind verpflichtet, ihren Arbeitsbereich sowie ihre Tagesunterkünfte und sanitären Anlagen in ordentlichem Zustand zu halten.

Verunreinigungen sind unverzüglich zu beseitigen. Andernfalls vergibt die überwachende Bauleitung den Auftrag hierfür und legt die Kosten auf die Verursacher um. Unterkünfte und Sozialanlagen müssen den Anforderungen der ArbStättV entsprechend vorgehalten und betrieben werden.

2.8 Rauchverbot, Verbot von Alkohol und anderen Rauschmitteln

Es besteht ein generelles Rauchverbot auf der gesamten Baustelle. Rauchen ist nur in festlegten Raucherzone erlaubt.

Der Auftragnehmer hat Personen, bei denen der begründete Verdacht auf Alkohol- und Drogeneinfluss besteht, unverzüglich von der Baustelle zu entfernen. Der Bauherr behält sich vor, solchen Personen Baustellenverbot zu erteilen.

3 Arbeitssicherheit
3.1 Allgemeines

Jeder Auftragnehmer ist dafür verantwortlich, dass seine auf der Baustelle tätigen Unternehmer-Bauleiter bzw. Aufsichtführenden, einschließlich seiner Nachunternehmen, Kenntnis über den SiGe-Plan, diese Baustellenordnung sowie die einschlägigen Arbeitsschutz- und Unfallverhütungsvorschriften haben.

Der Auftragnehmer verpflichtet sich, für die von ihm durchzuführenden Arbeiten Gefährdungs- und Belastungsanalysen dem SiGeKo vorzulegen und von diesem genehmigen zu lassen.

Durch den SiGeKo wird eine "Firmenauskunft Arbeitssicherheit" von den beteiligten Unternehmen und deren Nachunternehmen abgefordert

Greifen Arbeitsvorgänge verschiedener Auftragnehmer ineinander, sind die vorgefundenen Gegebenheiten zu prüfen. Dies gilt insbesondere für Baugruben und Gräben, hochgelegene Arbeitsplätze sowie alle Verkehrswege, Gerüste, für die Stromversorgung und die Allgemeinbeleuchtung der Baustelle.

Ein Arbeitsablauf oder ein Arbeitsverfahren weist dann einen Mangel auf, wenn bei einem oder mehreren Arbeitsschritten Gefahren nicht sicher ausgeschlossen werden können. Dies ist z. B. der Fall, wenn die für bestimmte Arbeiten benötigten speziellen Arbeitsmittel nicht zur Verfügung stehen. Stellt der Auftragnehmer Mängel fest, sind diese unverzüglich dem SiGeKo zu melden und es ist auf deren Abstellung hinzuwirken. Nimmt ein Auftragnehmer trotz erkennbarer Mängel seine Arbeit auf, ist er zur Mängelbeseitigung verpflichtet.

Die einschlägigen Arbeitsschutz- und Unfallverhütungsvorschriften sind auf der Baustelle vorzuhalten.

Der Auftragnehmer hat der überwachenden Bauleitung und dem SiGeKo Name und Anschrift seiner Montageleiter bzw. Aufsichtführenden und die der Sicherheitsfachkräfte mitzuteilen.

Erlaubnispflichtige Arbeiten sind rechtzeitig bei den zuständigen Behörden zu beantragen

Dem SiGeKo sind alle Arbeitsunfälle und Schadensfälle unverzüglich telefonisch oder per mail zu melden, damit ggf. eine Unfalluntersuchung durchgeführt werden kann. Die gesetzlich vorgeschriebene Meldepflicht an Behörden und Berufsgenossenschaften bleibt davon unberührt.

3.2 Unterweisung

Erstmalig auf der Baustelle eingesetztes Personal ist vor Beginn der Arbeiten über die besonderen Bedingungen auf der Baustelle durch ihren Aufsichtführenden zu unterweisen. Die Unterweisung ist zu dokumentieren und bei der Bauleitung zu hinterlegen.

3.3 Erste Hilfe Personal

Alle Auftragnehmer haben die Anforderungen nach der Arbeitsstättenverordnung, Betriebssicherheitsverordnung bzw. der DGUV A1 zu erfüllen. Das entsprechend ihrer Beschäftigtenzahl erforderliche Erste-Hilfe-Material und die vorgeschriebene Anzahl von Ersthelfern auf der Baustelle vorzuhalten

3.4 Arbeitsmedizinische Vorsorge

Der Auftragnehmer hat dafür zu sorgen, dass in Bereichen, in denen Arbeiten mit gesundheitsschädigenden Einwirkungen ausgeführt werden, nur Personal eingesetzt wird, das dazu geeignet ist und durch arbeitsmedizinische Voruntersuchungen überwacht wird. Der Nachweis hierfür muss dem SiGeKo bei Bedarf vorgelegt werden.

3.5 Erdarbeiten

Erdarbeiten dürfen nicht ausgeführt werden.

3.6 Baumaschinen und Geräte

Bei Maschinen, Geräten, Werkzeugen, elektrischen Anlagen und Betriebsmitteln sowie überwachungsbedürftigen Anlagen, die einer Sachverständigen- oder Sachkundigenprüfpflicht unterliegen, verpflichtet sich der Auftragnehmer, die entsprechenden Nachweise, Aufbauanleitungen, Zulassungsbescheide, Erlaubnisse, Prüf-und Kontrollbücher an der Baustelle vorzuhalten. Prüfaufkleber sind anzubringen

Der Auftragnehmer hat dafür zu sorgen, dass Baumaschinen und Geräte nur von dazu beauftragten Personen bedient werden. Sofern eine schriftliche Beauftragung in Rechtsvorschriften vorgesehen ist, muss die beauftragte Person diese ständig bei sich haben. Gefahrenbereiche sind abzusperren. Personen dürfen sich dort nicht aufhalten.

3.7 Montagearbeiten

Bei Montagearbeiten ist eine Montageanweisung, in der die erforderlichen Sicherheitsmaßnahmen sowie die zum Einsatz kommenden Maschinen, Geräte und Werkzeuge erkennbar sind, dem SiGeKo vorzulegen und von diesem genehmigen zu lassen.

3.8 Gerüste und Leitern

Der Auftragnehmer hat die Brauchbarkeit der von ihm eingesetzten Arbeits-, Schutz- und Traggerüste nachzuweisen und die Betriebssicherheit zu überwachen. Zulassungsbescheide sowie Aufbau- und Verwendungsanleitungen sind auf der Baustelle vorzuhalten. Jeder Benutzer hat den ordnungsgemäßen Zustand zu prüfen und ihn zu erhalten. Veränderungen am Gerüst dürfen nur vom Gerüsthersteller vorgenommen werden. Gesperrte Gerüste dürfen nicht benutzt werden. Eine Gerüstfreigabe ist vorzuhalten.
Am Gerüst ist sichtbar eine Kennzeichnung nach DIN 4420 anzubringen.
Es dürfen nur Arbeitsleitern (Steh-, Anlege-, Podest-, Schiebeleitern etc.) sind mit einer Sicherheits- kennzeichnung und gültiger Prüfplakette verwendet werden.

3.9 Gefahrstoffe

Beim Umgang mit Gefahrstoffen sind die Betriebsanweisungen auf der Baustelle vorzuhalten.
Vor dem Einsatz gefährlicher Arbeitsstoffe im Zuge der Ausführung ist dies rechtzeitig dem SiGeKo mitzuteilen, wenn infolge des Einsatzes eine Gefahr (z. B. Explosion, Brand, gesundheitsschädliche Atomsphäre) für Arbeitnehmer anderer Arbeitgeber entsteht

3.10 Persönliche Schutzausrüstung

Personen ohne Schutzhelm und Schutzschuhe S3 haben keinen Zutritt zur Baustelle. Sind darüber hinaus weitere Schutzausrüstungen erforderlich (z. B. Augen- oder Gesichtsschutz, Gehörschutz, Atemschutz, Warnkleidung), hat der Auftragnehmer deren Benutzung sicherzustellen. Zuwiderhandelnde Personen können nach einmaliger Verwarnung von der Baustelle gewiesen werden.

3.11 Abbrucharbeiten

Bei der Durchführung von Abbrucharbeiten ist eine Abbruchanweisung, in der die erforderlichen Sicherheitsmaßnahmen und die zum Einsatz kommenden Maschinen, Geräte und Werkzeuge erkennbar sind, dem SiGeKo vorzulegen und von diesem genehmigen zu lassen.

4 Brand- und Explosionsschutz
4.1 Allgemeines

Der Bauherr erlässt eine Brandschutzordnung und benennt einen Brandschutzbeauftragten. Dieser ist spätestens mit Baubeginn dem AN bekannt zu geben. Zu seinen Aufgaben gehört die Durchsetzung der Brand- und Explosionsschutzmaßnahmen. Jeder Auftragnehmer muss die für seinen Arbeitsbereich erforderlichen Brand- bzw. Explosionsschutzmaßnahmen mit dem Brandschutzbeauftragten des Bauherren abstimmen. Werden in brandgefährdeten Bereichen Schweiß- bzw. Schneidarbeiten durchgeführt, ist eine schriftliche Schweißerlaubnis einzuholen. Durch die Auftragnehmer sind an den jeweiligen Arbeitsstellen Feuerlöscher in ausreichender Zahl vorzuhalten.
Anzahl, Ausführung und Größe ist mit dem SiGeKo eigenverantwortlich abzustimmen. Die Beschäftigten müssen im Gebrauch der Löscheinrichtungen unterwiesen sein.

Bei Schweiß-, Löt- und Flammarbeiten oder Arbeiten mit funkenschlagenden Geräten ist immer ein Feuerlöscher direkt neben jeden Arbeitsplatz bereitzuhalten. Die Arbeiten dürfen nicht allein ausgeführt werden.

4.2 Brandfall

Im Brandfall ist umgehend eine Meldung an die angegebene Telefonnummer abzusetzen. Ausgenommen davon sind entstehende Brände, die mit den vorhandenen Löscheinrichtungen gelöscht werden können. Diese Fälle sind dem Brandschutzbeauftragten nach dem Löschen zu melden.

Sammelplatz im Falle eines Feueralarms oder einer anderen Evakuierung gemäß Flucht- und Rettungsplan des Universitätsklinikums Jena (UKJ).

4.3 Bereitstellung und Lagerung von Materialien, insbesondere brennbarer Stoffe

An Arbeitsplätzen dürfen leicht entzündliche, Brand fördernde oder selbstentzündliche Stoffe nur in
einer Menge bereitgehalten werden, die für den Fortgang der Arbeiten erforderlich ist, nicht mehr als der Tagesbedarf. Das gilt auch für Gasflaschen.
Die Lagerung von Materialien und brennbaren Stoffen ist ausschließlich auf den zugewiesenen Lagerflächen erlaubt. Nur in Ausnahmefällen dürfen diese Materialien ausdrücklich nur mit Zustimmung der örtlichen Bauüberwachung bzw. des Technischen Dienstes und unter Einhaltung entsprechender Sicherheitsvorschriften im Gebäude gelagert werden.

Bei Nichtbeachtung dieser Regelung erfolgt die Beseitigung der entstandenen Schäden auf Kosten des Verursachers.

5 Umweltschutz
5.1 Abfall

Jeder Auftragnehmer ist verpflichtet, die aus seinen Arbeiten stammenden Reststoffe, Verpackungen und Abfälle entsprechend den gesetzlichen Vorgaben, insbesondere dem Kreislaufwirtschaftsgesetz (KrWG) und der Gewerbeabfallverordnung (GewAbfV), getrennt zu erfassen und ordnungsgemäß zu entsorgen. Das Verbrennen von Abfällen ist verboten. Sondermüll und Bauschutt sind getrennt zu lagern und umgehend einer ordnungsgemäßen Entsorgung zuzuführen.

Das Gewerk Abbruch organisiert und koordiniert die Entsorgung der im Zuge seiner Arbeiten anfallenden Abfälle einschließlich Bauschutt und gefährlicher Abfälle in eigener Verantwortung. Für die Entsorgung von Rest- und Verpackungsmaterialien anderer Gewerke ist ausschließlich das jeweilige Gewerk verantwortlich.

Der Bauherr stellt geeignete Sammel- und Lagerflächen bereit und behält sich vor, die Einhaltung der abfallrechtlichen Verpflichtungen zu kontrollieren. Kommt ein Auftragnehmer seiner Entsorgungspflicht nicht nach, kann der Bauherr die Entsorgung auf Kosten des Verursachers veranlassen.

Bei der Übernahme und Entsorgung der Abfälle gilt das Verursacherprinzip. Tritt Sondermüll (z. B. Asbest) auf, ist dieser nach den besonderen gesetzlichen Vorschriften zu behandeln, zu lagern und zu entsorgen.

5.2 Lärm

Aufgrund der Lage der Baumaßnahme im Krankenhausgelände gelten gemäß den Bestimmungen der Allgemeinen Verwaltungsvorschrift zum Schutz gegen Baulärm - Geräuschimmissionen - die Immissionsrichtwerte gemäß AVV Baulärm Abschnitt 3.1.1 Buchstabe f.
Alle notwendigen Maßnahmen zur Minderung des Baulärms nach Anlage 5 AVwV sind zu berücksichtigen.
Arbeiten, bei denen voraussichtlich der Beurteilungspegel von 55 dB(A) länger als 2,5 h Stunden (Betriebsdauer) überschritten wird, sind dem SiGeKo zu melden.

5.3 Gewässerschutz

Beim Umgang mit wassergefährdenden Stoffen sind die einschlägigen Rechtsvorschriften einzuhalten und der Umgang ist dem SiGeKo zu melden.

Die Einleitung von flüssigen Stoffen in das Erdreich ist verboten. Abwässer aus Reinigungsvorgängen sind aufzufangen und vom Auftragnehmer zu entsorgen. Bei Zuwiderhandlung behält sich der Auftraggeber einen Bodenaustausch zulasten des Verursachers vor.

6 Sicherung der Baustelle

6.1 Eingrenzung

Die Baustelle und die Baustelleneinrichtung werden durch einen Bauzaun (vom AN, wenn in der Leistungsbeschreibung zu kalkulieren) gesichert. Das Betreten der Baustelle und der Baustelleneinrichtung für Unbefugte ist untersagt und es ist mittels Beschilderung darauf hinzuweisen. Der Bauzaun dient ebenfalls  als Diebstahlschutz für Geräte und Baumaterial.

6.2 Fotografieren

Das Fotografieren und Filmen auf der Baustelle sind nur mit Einwilligung des Bauherrn gestattet. Entsprechende Anträge sind schriftlich an den Bauherrn zu stellen.

6.3 Besucher

Für Besichtigungen und Führungen ist das Einverständnis der überwachenden Bauleitung einzuholen.

6.4  Firmenwerbung

Firmenwerbung ist nur am Bauschild zugelassen, diese muss von der örtlichen BL des Auftraggebers genehmigt werden.

7 Hausinterne Ordnung
7.1 Benutzung von Einrichtungen

Werden Baustellen- und Sicherheitseinrichtungen der Baustelle mitbenutzt, so sind diese auf offensichtliche Mängel zu prüfen. Vorhandene Mängel sind dem SiGeKo mitzuteilen.
Werden Einrichtungen, die dem Schutz der Arbeitnehmer dienen, aus arbeitstechnischen Gründen entfernt, so sind vom Unternehmen, das die Einrichtungen entfernt, in Absprache mit der örtlichen Bauleitung und dem SiGeKo entsprechend wirksame Schutzmaßnahmen zu ergreifen. Nach Beendigung der Arbeiten ist der ursprüngliche Zustand wiederherzustellen. Es ist strikt verboten, Maßnahmen/Einrichtungen, die zum Fernhalten von Unbefugten dienen, zu entfernen.
Vor dem Betreten von Kontrollbereichen, die durch Schilder mit dem Flügelradsymbol und der Aufschrift "Kontrollbereich Radioaktivität" bzw. "Röntgen - Nicht eintreten" gekennzeichnet sind, ist mit dem zuständigen Strahlenschutzbeauftragten des Standorts Kontakt aufzunehmen.
Eine Infektionsgefährdung besteht für Sie in der Regel nicht. Wenn Sie in diesem Sinne eine konkrete Besorgnis haben, steht Ihnen die hausinterne Hygienefachkraft des Standortes für Fragen zur Verfügung. Es besteht Zutrittsverbot bei Gefährdung durch Tröpfcheninfektion wie offene Tuberkulose. Nur in dringenden Ausnahmefällen ist Zutritt mit persönlicher Schutzausrüstung nach Anweisung des zuständigen Arztes möglich. Schnitt-/Stichverletzungen mit Kontakt zu infektiösem Material (z.B. Patientennadel) dürften bei Ihnen nicht vorkommen. Gegebenenfalls sofort den jeweiligen Arzt hinzuziehen. Stellen sie sich anschließend beim Betriebsärztlichen Dienst und/oder in der Chirurgischen Nothilfe (Durchgangsarzt) vor. Bagatellverletzungen sind wie üblich in den Dokumentationsbogen (Verbandsbuch) Ihres Betriebes einzutragen.

Defekte elektrische Arbeitsmittel sind nicht zu benutzen. Es ist nur Strom aus den Baustromkästen zu benutzen. Die Entnahme von Strom aus den Haussteckdosen ist verboten. Bauwasser ist nur an den dafür vorgesehen Entnahmestellen mit Messeinrichtung zu entnehmen. Die Entnahme von Wasser aus dem Trinkwassernetz des UKJ ist verboten.

Jeder Unfall (Personen-, Umwelt-, Sachschaden) sowie Beinaheunfälle sind der Bauüberwachung des Arbeitgebers unverzüglich zu melden

Die Nutzung von Radio oder Musik auf der Baustelle wird aus Rücksicht auf Patienten und Personal generell untersagt

8 Hygieneverantwortung

1. Die bauausführende Firma benennt vor Beginn der Arbeiten einen verantwortlichen Ansprechpartner für alle hygienerelevanten Belange.
Auf Seiten des Krankenhauses ist der Hygieneverantwortliche des betroffenen Geschäftsbereiches des UKJ als zentraler Ansprechpartner benannt.

Kommunikationswege:
Hygienerelevante Informationen (z. B. Bauablaufänderungen, Arbeiten mit erhöhter Staub- oder Lärmentwicklung, Störungen technischer Sicherungseinrichtungen) sind ausschließlich zwischen den benannten Ansprechpartnern auszutauschen. Die Kommunikation erfolgt grundsätzlich schriftlich (z. B. per E-Mail oder durch Einträge in das Baustellen-Hygienetagebuch).

Abstimmungstermine:
Es finden regelmäßig (mindestens wöchentlich) Abstimmungsgespräche zwischen der bauausführenden Firma und dem Hygieneverantwortlichen statt. Besondere Maßnahmen oder Abweichungen vom geplanten Ablauf sind unverzüglich in einem Protokoll festzuhalten und allen Beteiligten zur Verfügung zu stellen.Melde- und Eskalationspflicht Jede Abweichung von den festgelegten hygienischen Sicherungsmaßnahmen ist unverzüglich dem Hygieneverantwortlichen zu melden. Dieser ist berechtigt, bei akuter Gefährdung von Patienten, Mitarbeitenden oder Besuchern bis zur Behebung der Mängel einen sofortigen Baustopp anzuordnen.

Dokumentation:
Sämtliche Hygienemaßnahmen, Abstimmungen und Abnahmen werden in einem Baustellen-Hygienetagebuch dokumentiert.
Das Tagebuch ist während der gesamten Bauphase aktuell zu führen und auf Verlangen dem Hygieneverantwortlichen vorzulegen.

2. "Bei kurzfristigen Umbaumaßnahmen im Erdgeschoss wird durch die beauftragte Reinigungsfirma eine erhöhte Reinigungsfrequenz sichergestellt. Dies umfasst mindestens eine sofortige Beseitigung sichtbarer Verschmutzungen während der Arbeiten, eine tägliche Schlussreinigung nach Beendigung der Arbeiten sowie eine unverzügliche Sonderreinigung bei unvorhergesehenem Staubaustritt. Die Freigabe
der betroffenen Bereiche erfolgt in Abstimmung mit dem Hygieneverantwortlichen UKJ ."

3. Abschnitt "Ordnung und Sauberkeit auf der Baustelle"
Baustellen innerhalb und außerhalb von Gebäuden sind jederzeit in einem ordentlichen und aufgeräumten Zustand zu halten.
Arbeits- und Verkehrsflächen sind frei von unnötigen Materialien, Abfällen und Stolperstellen zu halten.
Baustellenbereiche in unmittelbarer Nähe zu Patientenbereichen sind täglich
mindestens besenrein zu verlassen.
Bei erhöhter Staubentwicklung oder starker Frequentierung angrenzender Bereiche ist die Reinigungsfrequenz entsprechend zu erhöhen.
Die Fachbauleitung ist verantwortlich für die Überwachung der Einhaltung von Ordnung und Sauberkeit auf der Baustelle.
Sie hat dafür zu sorgen, dass die Baustellen täglich überprüft werden, Reinigungsmaßnahmen in angrenzenden Bereichen bei Bedarf angepasst oder erhöht werden, die bauausführende Firma und ggf. die Reinigungsfirma entsprechend instruiert und kontrolliert werden, Abweichungen oder Verstöße gegen die Vorgaben umgehend dokumentiert und behoben werden.

Dokumentation und Nachweis :
Die Fachbauleitung dokumentiert die regelmäßigen Kontrollen (z. B. im Baustellenprotokoll oder Hygienetagebuch). Festgestellte Mängel und die getroffenen Korrekturmaßnahmen sind nachvollziehbar
festzuhalten und an den Hygieneverantwortlichen zu kommunizieren.

4. Die Fachbauleiter Hochbau und Lüftungstechnik sind für die technische und bauliche Umsetzung der hygienischen Sicherungsmaßnahmen verantwortlich. Hierzu zählen die regelmäßige Kontrolle der Baustelle unter infektionsprophylaktischen Aspekten, die Überprüfung der Abschottungen sowie der technischen Anlagen (z. B. Unterdruckführung, Lüftungsanlagen). Bei festgestellten Abweichungen oder Havarien ist unverzüglich die Krankenhaushygiene zu informieren. Die Anordnung und Durchführung mikrobiologischer Untersuchungen obliegt ausschließlich der Krankenhaushygiene, die Fachbauleiter unterstützen jedoch durch technische Zuarbeit und Dokumentation."

## ATV Bauarbeiten jeder Art
ATV - ALLGEMEINE TECHNISCHE VERTRAGSBEDINGUNGEN für Bauarbeiten jeder Art

1. Geltungsbereich und Ausführungsgrundlage

1.1) Die Ausführung der Bauarbeiten jeder Art erfolgt nach den allgemein anerkannten Regeln der Technik und nach VOB Teil C DIN 18299. Die für Bauarbeiten jeder Art gültigen Allgemeinen Technischen Vertragsbedingungen werden ergänzt durch die auf die einzelnen Leistungsbereiche bezogenen Zusätzlichen Technischen Vertragsbedingungen.

1.2) Die Grundlagen der allgemein anerkannten Regeln der Technik sind beispielhaft:
DIN-Normen des Deutschen Institutes für Normung e.V., insbesondere
- DIN 18202  Maßtoleranzen im Hochbau
- DIN 18230  Baulicher Brandschutz im Industriebau
- DIN 1055  Lastannahme im Hochbau, Verkehrslasten, Windlasten
- DIN 4102  Brandverhalten von Baustoffen und Bauteilen
- DIN 4108  Wärmeschutz im Hochbau
- DIN 4109  Schallschutz im Hochbau
- DIN 4420  Arbeits- und Schutzgerüste, Leitergerüste
Einheitliche technische Baubestimmungen (ETB), Allgemeinen technische Vertragsbedingungen für Bauleistungen (VOB/C), Europäische Normen (EN) des Europäischen Komitees für Normung (CEN), Technische Richtlinien des Vereins Deutscher Ingenieure (VDI), Bestimmungen des Verbandes Verband der Elektrotechnik Elektronik Informationstechnik e.V. (VDE), Bestimmungen des Deutschen Ausschusses für Stahlbeton, Bestimmungen vom Deutschen Verein des Gas- und Wasserfach (DVGW), Unfallverhütungsvorschriften der Bauberufsgenossenschaften und Herstellervorschriften zur Verarbeitung eines bestimmten Produkts

1.3) Soweit in der Leistungsbeschreibung auf Technische Spezifikationen, z. B. nationale Normen, mit denen Europäische Normen umgesetzt werden, europäische technische Zulassungen, gemeinsame technische Spezifikationen, internationale Normen, Bezug genommen wird, werden auch ohne den ausdrücklichen Zusatz: oder gleichwertig, immer gleichwertige Technische Spezifikationen in Bezug genommen.

1.4) An Auflagen ist zu beachten:
- Landesbauordnungen und Technische Baubestimmungen (MVV TB) der Länder
- Die Auflagen der Genehmigungsbehörden
- Auflagen von Sachverständigen, Gutachtern und Prüforganisationen (z.B. TÜV, DEKRA, etc.)
- Anschlussbedingungen der Ver- und Entsorgungsunternehmen, Netzbetreiber, etc.

2. Stoffe, Bauteile

2.1 Allgemein

2.1.1) Innerhalb von 10 Tagen nach Auftragserhalt, in jedem Fall rechtzeitig vor Materialdisposition und Ausführungsbeginn übergibt der AN dem AG den Teil seiner späteren Dokumentation, aus dem alle bauaufsichtlichen Zulassungen, Prüfungszeugnisse, Einbaubedingungen und technischen Eigenschaften der vom AN zum Einbau vorgesehenen Produkte ersichtlich sind.

2.1.2) In der Beschaffenheit und Ausstattung müssen alle angebotenen Bauprodukte, Bauteile und -systeme den einschlägigen Vorschriften für die Erstellung und den Betrieb der in der Baugenehmigung definierten Gebäudeklasse entsprechen.

2.1.3) Bauteile, die einer Feuerwiderstandklasse entsprechen müssen, sind den Anforderungen der DIN 4102 entsprechend güteüberwacht herzustellen und nach Herstellersystem auszuführen. Der AN hat für Brandschutzelemente Prüfzeugnisse, Zulassungsbescheide etc. vorzulegen. Alle Bauelemente müssen einer allgemein gültigen bauaufsichtlichen Zulassung entsprechen.

2.1.4) Zulassung im Einzelfall. Für angebotene Konstruktionen und Produkte, die nicht den anerkannten Regeln der Technik entsprechen (z.B. absturzsichernde Verglasungen, sicherheitsrelevante Sonderbauteile, etc.), hat der AN für den AG im Auftragsfall die Zustimmung im Einzelfall einzuholen.

2.2 Lieferungen

2.2.1) Stoffe und Bauteile, die laut Leistungsbeschreibung einer Zulassung bedürfen, sind mit einem Übereinstimmungszertifikat zu liefern.

2.2.2) Lieferbedingungen des Auftragnehmers (AN) haben keine Gültigkeit.

3. Ausführung

3.1) Die vom Auftragnehmer eingesetzten Werkzeuge und Geräte müssen sich in einwandfreiem Betriebs- und Sicherheitszustand befinden.

3.2) Gemäß der Baustellenordnung hat der AG einen SiGeKo eingeschaltet. Den Anweisungen des Koordinierenden (auch Festlegungen im SiGe-Plan) ist unbedingt Folge zu leisten.

3.3) Der AN hat für seine Leistungen einen verantwortlichen Sicherheitsbeauftragen i. S. der UVV (Unfallverhütungsvorschriften allgemeine Vorschriften) der Bau Berufsgenossenschaft für seine zu erbringenden Arbeiten zu stellen.

3.4) Bauseits ist in unmittelbarer Nähe eine Höhenmarke vorhanden. Alle weiteren Messungen die zur Leistungserfüllung des AN erforderlich sind, sind Sache des AN und entsprechend Pkt. 4.1.3 VOB/C DIN 18299 Nebenleistung.

4. Leistungen

4.1) Die vertraglichen Leistungen, die auf der VOB basieren, sind Leistungen im Sinne des Werkvertrages nach § 631 BGB. Grundsätzlich ist in den einzelnen Positionen des Leistungsverzeichnis die gebrauchs- fertige Leistung beschrieben.
Dies bedeutet, dass regelmäßig die fertige Leistung unter Beachtung aller technischen, bauphysikalischen, formalen und bauaufsichtlichen Anforderungen nach Aufmaß am Bau wartet wird. Eingeschlossen sind somit auch die Lieferung der Stoffe und Bauteile nach VOB/C ATV DIN 18299 und alle Tätigkeiten wie Herstellen, Montieren, Einbauen, Anschließen usw. die zur restlosen Erfüllung der nachfolgend beschriebenen Leistung gehören, auch wenn diese nicht ausdrücklich erwähnt werden.
Etwas anderes gilt nur dann, wenn Leistungen in den Texten ausdrücklich als gesondert zu erbringen erwähnt sind.

4.2) Nebenleistungen sind in den Einheitspreisen enthalten, sofern sie nicht als gesonderte Positionen oder Ausführungsvorgaben in der Leistungsbeschreibung aufgeführt sind.

Sie umfassen insbesondere in Ergänzung zur VOB Teil C DIN 18299:
- Anfertigung von Abbruchanweisungen für eigene Abbruchleistungen und Vorlage bei der Bauleitung.
- Anfertigung von Montageanweisungen für die Montage von Massivelementen bzw. Fertigteilmontage
- Einmalige Einweisung bzw. Unterweisung des Personals des Bauherrn für alle vom AN erstellten gebäudetechnischen Anlagen (z.B. digitale Schließanlage, BMA, LRA, Rauchabzugsanlagen, Medizintechnik, Küchentechnik, Aufzüge, Rohrpost, Gebäudeautomation) und Sicherheitseinrichtungen (z.B. Benutzung persönlicher Schutzausrüstung) nach einem mit dem Bauherrn abzustimmenden Einweisungsplan
- Bei Bedarf Erstellen eines Anwenderschulungsplan in Zusammenarbeit mit dem Bauherrn nach einer vorher durchgeführte Schulungsbedarfsanalyse

4.3) Sofern durch behördliche Vorschriften die öffentlich-rechtliche Abnahme von einzelnen Bauteilen und Baustoffen vor bzw. nach dem Einbau vorgeschrieben ist, sind diese eigenverantwortlich durch den AN zu beantragen und vorzunehmen. Die Übernahme etwaiger Prüfgebühren erfolgt durch den AN.

4.4) Die für die Ausführung erforderlichen Maße sind zuvor vom AN am Bau zu entnehmen. Sofern nicht aus Detailzeichnungen ersichtlich, sind Maße für Vorleistungen anderer Gewerke mit der Bauleitung und dem Folgegewerk abzustimmen.

5. Bau- und Montageablauf

5.1) Der Bauablauf erfolgt gemäß Bauzeitenplan in Abstimmung mit der Bauleitung/Fachbauleitung

5.2) Die Arbeiten sind zeitlich so auszuführen, dass im Zuge der Gesamtarbeiten ein möglichst unterbrechungsfreies Arbeiten ermöglicht wird. Einzelne Leistungen sind, auch unabhängig vom Gesamtablauf, vor und nach den allgemeinen Leistungen zu erbringen. Dafür werden -sofern nicht vorgesehen - keine zusätzlichen Vergütungen über Stundenlohnarbeiten gewährt.

5.3) Während der gesamten Baumaßnahme läuft der Betrieb in den umliegenden Gebäuden außerhalb des Neubaubereiches ohne Einschränkung weiter. Erforderliche Umbauten, Umschlüsse die Bestandsanlagen tangieren, erfolgen dabei in enger Abstimmung mit dem Bauherrn und der Bauleitung. Die Arbeiten sind vom Bauablauf so zu organisieren, dass die Zeitdauer auf das Nötigste begrenzt wird.

5.4) Alle Arbeiten, die ein Auslösen von automatischen Rauchmeldern verursachen können, sind rechtzeitig mit der Bauleitung abzustimmen und die Freischaltung muss sich der AN vor Ausführungsbeginn durch den technischen Mitarbeiter des AG schriftlich bestätigen lassen. Kosten für Fehlalarme, die aufgrund Nichtbeachtung dieser Vorschrift entstehen, hat der Auftragnehmer zu tragen.

5.5) Die ausreichende Tragfähigkeit der vorhandenen Bestandsbauteile ist örtlich zu überprüfen. Ggf. sind die vorhandenen Bauteile in Absprache mit dem Statiker zusätzlich zu verstärken.

6. Abrechnung
Die abzurechnende Leistung ist aus Zeichnungen oder der Revisionsunterlagen zu ermitteln. Sind solche Zeichnungen nicht vorhanden, ist die Leistung gemeinsam aufzumessen. Es werden nur effektiv ausgeführte Leistungen abgerechnet.

## ZTV Baustelleneinrichtung des AN (Nebenleistung)
ZTV - Zusätzliche Technische Vertragsbedingungen - Baustelleneinrichtung des AN (Nebenleistung)

1. Geltungsbereich und Ausführungsgrundlage

Die Allgemeinen Technischen Vertragsbedingungen (ATV) für Bauleistungen sind als Teil C der VOB
gem. § 1 Abs. 1 S. 2 VOB/B Bestandteil des Vertrages.
Dazu gehört auch die ATV DIN 18299 - Allgemeine Regelungen für Bauarbeiten jeder Art. Ihre Bestimmungen sind bei der Ausführung und Abrechnung zugrunde zu legen, sofern und soweit nicht speziellere Bestimmungen aus dem Bauvertrag oder aus anderen ATV gelten.
Nebenleistungen gem. Abschnitt 4.1 der DIN 18299 oder anderen ATV werden nicht gesondert vergütet;
sie sind mit den vereinbarten Einheitspreisen abgegolten, es sei denn, eine Vergütung ist in besonderen Positionen des LVs ausgewiesen.

2. Angaben zur Ausführung

2.1 Allgemeine Angaben zur Ausführung

2.1.1.) Der Auftragnehmer ist verpflichtet, eine für die Ausführung seiner Leistungen geeignete Baustelleneinrichtung eigenverantwortlich herzustellen, fortlaufend zu unterhalten und nach Abschluss der Arbeiten vollständig und fachgerecht zu entfernen.
Ein vollständiger Baustelleneinrichtungsplan ist vor Arbeitsbeginn der örtlichen Bauleitung des Auftraggebers zur Prüfung vorzulegen.
Ein den Ausschreibungsunterlagen beigefügter Vermessungsplan dient ausschließlich der Orientierung auf der Baustelle. Der Bieter hat ihn bei seinen Überlegungen und Kalkulationen zu berücksichtigen, ohne dass daraus Anspruch auf Verbindlichkeit, Vollständigkeit oder Maßgenauigkeit abgeleitet werden kann.

2.1.2) Die Zuweisung der für die Baustelleneinrichtung des AN erforderlichen Flächen erfolgt durch
den AG nach Maßgabe der zur Verfügung stehenden Flächen. Lager- und Montageflächen im Gebäude
sind untersagt

2.1.3) Alle Arbeits- und Schutzgerüste, Hubarbeitsbühnen und Unterstützungen für Rückbau-, Demontage- und Abbrucharbeiten auch höher 3,50 m sind in die Einheitspreise einzukalkulieren, sofern sie nicht gesondert ausgeschrieben sind.
Bei den Förderwegen für alle auszuführenden Arbeiten sind in die Positionen einzukalkulieren, dass der längste vertikale Förderweg zum Lager- / Ladeplatz bis zu 50 m und der längste horizontale Förderweg
zum Lager-/Ladeplatz bis zu 500 m, von der Arbeitsstelle betragen kann.

2.1.4) Schutz- und Sicherungsmaßnahmen
Bei den angrenzenden Gebäuden wird während der gesamten Bauzeit der Klinikbetrieb weiterhin aufrechterhalten. Insbesondere muss darauf geachtet werden, dass die Zufahrtswege zum Klinikum,
die alle auch Feuerwehrzufahrten sind, nicht behindert werden.
Baufahrzeugen sind ständig im sauberen Zustand zu halten. Insbesondere ist die Staubentwicklung geringstmöglich zu halten. Eine separate Vergütung für die Reinigungen erfolgt nicht.

2.1.5) Das Herstellen und der Rückbau erforderlicher Baustraßen und Standflächen für Großgerät sind
in die Einheitspreise einzukalkulieren. In die Überlegungen ist der abschnittsweise Abbruch von einzelnen Gebäuden oder Gebäudeteilen sowie die Abbruchrichtung einzubeziehen.

2.1.6) Bauschild
Nicht genehmigte Eigenwerbung ist untersagt.

2.2 Besondere Angaben zur Ausführung

2.2.1) Auf Grund der beengten Verhältnisse auf der Baustelle ist davon auszugehen, dass Aufstellflächen, Lagerplätze, Transportwege usw. nicht jederzeit zur Verfügung stehen. Absprachen sind mit der örtlichen Bauleitung zu treffen.

2.2.2) Unbefugtes Betreten der Baustelle ist zu vermeiden, um Arbeitssicherheit auf dem Bau zu gewährleisten. Eine Absicherung ist so auszuführen, dass unbefugtes Betreten nicht ohne Weiteres möglich ist. Die Sicherungen sind hierbei den örtlichen Gegebenheiten anzupassen. Schilder mit der Aufschrift "Eltern haften für ihre Kinder ist nicht ausreichend.

Alles in Allem ist Arbeitssicherheit ein Thema, das insbesondere durch die täglich wechselnden Aufgaben auf einer Baustelle wichtig ist. Der Bauherr ist in seinem und dem allgemeinen Interesse dazu verpflichtet, die Sicherheit auf der Baustelle zu gewährleisten. Es gilt vieles zu beachten und viele Maßnahmen zu ergreifen, um Unfälle zu vermeiden. Unter Umständen lassen sich so Leben retten, daher ist die Baustellensicherung keinesfalls zu vernachlässigen!

3. Leistungen des Auftraggebers

Die Leistungen des Auftraggebers für die Baustelle Uniklinikum Jena werden in der Baustellenordnung erläutert. Verbrauchskosten werden nach Angaben in den Besonderen Vertragsbedingungen vom AG gegenüber dem AN in Rechnung gestellt.

3.1) Baustrom
Für das Bauvorhaben wird eine bauseitige Baustromeinrichtung zur Verfügung gestellt. Der Umfang der notwendigen Einrichtungen ist vom Auftragnehmer mindestens zwei Wochen vor Beginn der Arbeiten anzumelden (z.B. benötigte Gesamtleistung am Netzanschluss (kW), Anlaufstrom für Kräne oder Bauaufzug)

3.2) Bauwasser
Für das Bauvorhaben wird eine bauseitige Bauwasserentnahmestelle mit Messeinrichtung zur Verfügung gestellt. Der Umfang der notwendigen Einrichtungen ist vom Auftragnehmer mindestens zwei Wochen vor Beginn der Arbeiten anzumelden.

## ATV Plan- und Ausführungsunterlagen
ATV - Allgemeine Vertragsbedingungen - Plan- und Ausführungsunterlagen

1. Angaben zur Ausführung
Die Ausführung der Arbeiten erfolgt nach den Architektenzeichnungen sowie der genehmigten "zur Ausführung freigegebenen" Werk- und Montageplanung (soweit eine W+M-Planung erforderlich ist).
Gehört die Erstellung der "M+W-Planung", aus der "Konstruktion, Maße, Einbau, Befestigung, Bauanschlüsse inklusive aller Sonder- und Anschlussdetails der Bauteile sowie die Einbaufolge erkennbar sein" müssen, zum Leistungsumfang des Auftragnehmers, muss der Auftragnehmer alle Maße prüfen und Unstimmigkeiten sowie etwaige Bedenken gegen die vorgegebene Konstruktion frühzeitig anmelden.
Die freigegebene W+M-Planung sind der Ausführung zu Grunde zu legen und zeitgleich auf der Baustelle vorzuhalten und gegeneinander abzugleichen bzw. zu prüfen. Werden bei den Arbeiten Abweichungen oder Besonderheiten festgestellt, so hat der AN dies dem AG sofort anzuzeigen.

1.1) Mitwirkungspflicht
Der Auftragnehmer wird hiermit auf seine Mitwirkungspflichten nach § 3 Absatz 5 VOB/B vor dem Beginn der Ausführung hingewiesen. Innerhalb von 14 Werktagen nach Übergabe der Ausführungspläne erstellt der AN die zur fachgerechten Ausführung erforderlichen Herstellerunterlagen (Werk- und Montageplanung; Anschluss- und Installationspläne) zur Prüfung und Freigabe in Abstimmung mit dem Auftraggeber (AG) und auf Grundlage des Ausführungsplanung des AG und den eigenverantwortlich am Bau genommenen Maßen.
Die Architekten- und Detailzeichnungen sind Systemvorschläge. Ansichten sowie Konstruktionsmaße müssen erhalten bleiben.
Auf das Fehlen bzw. das Erfordernis einer Gewerke übergreifenden Planung muss der Auftragnehmer den Auftraggeber hinweisen.
Bei neuartigen Baukonstruktionen ist der dafür eingesetzte Auftragnehmer als Spezialunternehmer vor dem Architekten verantwortlich. Der Architekten muss insoweit nicht über ein spezielleres Wissen als der Auftragnehmer verfügen.
Notwendige Änderungen in der Ausführung sind in den Zeichnungen zu dokumentieren und mit dem Architekten des AG zu besprechen. Prüfzeugnisse sind vorzulegen.

1.2) Maßstäbe
- Hauptmaßstab 1:50
- Ansicht-, Schnittzeichnungen im Maßstab  1:25 oder 1:50
- Detailzeichnungen 1:20, 1:10, 1:5, 1:1 je nach Erfordernis
- Bewehrungszeichnung 1:50; 1:25, 1:20
- Anschlüsse an angrenzende Bauteile im Maßstab 1:2 mit Darstellung des Baukörpers

1.3) Bemaßung
Maße sind in Meter [m] anzugeben.
Bezugspunkte, auf die sich Maßlinie bezieht, müssen eindeutig erkennbar sein.

1.4) Änderung und Aktualisierung von Zeichnungen
Im Plankopf ist analog der Architektenpläne eine Änderungshistorie anzulegen und sind Änderungen durch Einwolken der betroffenen Zeichnungsinhalte kenntlich zu machen.

1.5) Darstellung der Hauptbauteile
Alle Hauptbauteile sind in der Hauptansicht (bei Vorhandensein analog der Stückliste) zu benennen. Schnittführungen sind in dieser Hauptansicht einzutragen.
Die Anbauteile sind in den Ansichten der Hauptbauteile und in Schnitten darzustellen, zusätzlich sind die Einzelteile, mit der entsprechenden Stücklisten-Nr. bezeichnet, zeichnerisch darzustellen.
Sämtliche Materialien, Profile, Befestigungsmittel, Beschläge etc. sowie die vor Ort festgestellten Abmessungen sind positionsbezogen auf den Werkszeichnungen zu benennen.

1.6) Planbereitstellung
Der Planaustausch erfolgt elektronisch über eine speziell eingerichtete Projekt-E-Mail-Adresse. Ausdrucke und Vervielfältigungen sind auf eigene Kosten zu erstellen.

1.7) Prüfpflicht des AN
Vor Fertigung hat der AN seine Zeichnungen, Berechnungen usw. eigenverantwortlich falls erforderlich durch den Prüfstatiker des AG prüfen zu lassen und die geprüften Unterlagen in 3-facher Ausführung dem AG zu überlassen.

1.8) Prüfung durch den Architekten des AG
Die vom Auftragnehmer verwendeten Ausführungspläne müssen den Freigabevermerk des Auftraggebers oder seines Bevollmächtigten tragen. Nicht freigegebene bzw. überholte Pläne oder Unterlagen dürfen nicht verwendet werden und sind entsprechend eigenverantwortlich zu entfernen.

Für die Prüfung und Freigabe durch den Architekten oder die Objektüberwachung TGA sind mindestens 10 Werktage einzuplanen. Die Prüfung des Architekten umfasst lediglich die Einhaltung der vorgegebenen Planung in Bezug auf Konstruktion und Gestaltung. Die Verantwortung zur sach- und fachgerechten Ausführung unter Einhaltung der betreffenden Regeln und Vorschriften verbleibt beim AN und geht mit der Prüfung in keinem Fall auf den Architekten über.
Korrekturen und Änderungen sind durch den AN umgehend in die Werkszeichnungen einzuarbeiten.
Die korrigierten und mit allen erforderlichen Änderungen versehenen Pläne sind innerhalb von 10 Werktagen nach Vorlage des Prüfexemplars beim AN als Belegexemplar beim Architekten des AG einzureichen.

2. Besondere Angaben zur Ausführung
Sofern im Leistungsverzeichnis keine Detailunterlagen beigefügt sind, treffen die Pläne des Architekten in erster Linie eine formale Gestaltungsaussage. Es gehört zu den Aufgaben des AN in Abstimmung mit dem Architekten des AG und den anerkannten Regeln der Technik den zu erwartenden Gebrauchswert herzustellen.

Ausführungsunterlagen sind alle das Werk betreffenden Hilfsmittel, die außer Arbeit, Material oder Boden zur Vorbereitung und mangelfreien sowie rechtzeitigen Durchführung der Bauleistung benötigt werden und ohne die der AN die Bauleistung nicht so wie vertraglich vorgesehen oder gar überhaupt nicht erbringen kann; dazu zählen u.a. auch Proben, Muster und Modelle, sowie statische und sonstige Berechnungen oder bestimmte Planungen anderer Sonderfachleute.
Tragwerkspläne und statische Berechnungen oder bestimmte Planungen anderer Sonderfachleute sind in die bauseits zu stellende Ausführungsplanung zu integrieren. Sollten sich bei den Ausführungsunterlagen Änderungen ergeben, welche auch die Leistungen des AN betreffen, werden diese Änderungen durch den AG gekennzeichnet und dem AN unverzüglich schriftlich verbindlich mitgeteilt

Installationshöhen der Fachplanung (TGA) sind einzuhalten oder es bedarf einer schriftlichen Freigabe durch den zuständigen Planer / Objektüberwachung

Zeichnungen sind in den Dateiformaten pdf und dwg zu fertigen.

3. Plananlagen
Pläne bzw. Gutachten liegen dem Leistungsverzeichnis als Kalkulationsgrundlage gemäß Plananlagenliste zugrunde.

## ATV Inhalt und Umfang der Dokumentationsunterlagen
Alle gemäß den jeweiligen ATV zu liefernden Konstruktionszeichnungen, Darstellungen, Beschreibungen und sonstige Dokumentationsunterlagen sind nach Ausführung der Arbeiten vom Auftragnehmer (AN) dem tatsächlichen Ausführungsstand anzupassen und der Dokumentation beizufügen. Durch den Auftragnehmer sind folgende Unterlagen für die Dokumentation zu liefern:
1. Abnahme-, Einweisungs- und Prüfprotokolle
2. Nachweise zur Bauart
3. Bauprodukt-Datenblätter, Sicherheitshinweise
4. Materialisten/Herstellerunterlagen
5. Wartungs- und Pflegehinweise
6. Hersteller-/Fabrikatsverzeichnis
7. Montage- und Werkstattzeichnungen nach dem Stand der Ausführung

DATENÜBERGABFORMAT
Grundsätzlich sind die Dokumentationsunterlagen einmal in Papier und einmal digital abzugeben. Der digitale Ordner ist deckungsgleich des Papierordners aufzubauen. Der Inhalt der Dokumentation ist der Dokumentationsrichtlinie des Universitätsklinikums Jena zu entnehmen. Diese Richtlinie bezieht sich auf Neubauten, ist aber als Richtschnur für An- und Umbauten zu betrachten und entsprechend anzupassen.
Das CAD-Austauschformat muss der beim Datenempfänger eingesetzten Software entsprechen (z. B. DWG, DXF, IGES, Easy Data).

## Hygienemaßnahmen bei Um- und Neubau
Hygienemaßnahmen bei Um- und Neubau

Die Durchführung von Baumaßnahmen im laufenden Klinikbetrieb erfordert eine Abwägung zwischen
Aufwendungen zur Risikominimierung und Nutzen. Ist die Maßnahme im laufenden Betrieb unvermeidlich,
muss eine Patienten-, Mitarbeiter- und Besuchergefährdung sicher vermieden werden, ohne den laufenden
Krankenhausbetrieb zu beeinträchtigen. Bei Baumaßnahmen wird Baustaub freigesetzt, der in erheblichem
Umfang mit krankheitserregenden Mikroorganismen, einschließlich Schimmelpilzsporen kontaminiert sein
kann. Die zu ergreifenden Maßnahmen zielen im Wesentlichen darauf ab, die Entstehung und Verfrachtung
von Baustaub zu unterbinden und die Lärmemission zu begrenzen. Die Schutzmaßnahmen müssen dem
tatsächlichen Gefährdungspotenzial angepasst werden, weshalb eine Grundvoraussetzung die Abstimmung
zwischen den Mitarbeitern des Geschäftsbereiches Betreibung und Beschaffung, des betroffenen Bereiches,
der bauausführenden Firmen und der Krankenhaushygiene ist. Der verantwortliche Bauleiter ist auch für die
strikte Einhaltung der hygienischen Sicherungsmaßnahmen während der Bauphase verantwortlich. Der
AG sorgt dafür, dass alle an der Baumaßnahme beteiligten, einschließlich der Mitarbeiter von
Fremdfirmen, über die hygienischen Sicherungsmaßnahmen nachweislich informiert werden.

Hygienische Grundregeln für das Bauen im Krankenhaus:

1. Sicherung der Baustelle, u.a. durch Anbringen entsprechender Schilder, vor dem Betreten durch Unbefugte
2. Festlegung von Ruhezeiten, Benennung von Verantwortlichen für die Abstimmung von eventuell notwendigen Änderungen im Arbeitzeitregime
3. staubdichte Abschottung des Baustellenbereiches vor Beginn der Arbeiten - keine "wedelnden" Folien, sondern vom Boden bis zur Decke reichende Staubschutzwände (Gipskarton einseitig, einfach, gespachtelt und gedichtet oder vergleichbare technische Lösungen)
4. Abschottungen sind während der Bauzeit ständig auf Dichtigkeit zu prüfen und ggf. zu erneuern; Abdichtungen können Silikon, Klebeband, Abdichtmasse u. ä. sein
5. separate An- und Abtransportwege für Handwerker und Material ("Zugang von außen").
6. während Abbrucharbeiten und anderer Tätigkeiten mit Staubentwicklung müssen die Fenster im Baustellenbereich und den benachbarten Klinikbereichen geschlossen gehalten werden
7. soweit möglich innerhalb der Bauzone Abkleben der Zu- und Abluftkanäle, Schließen von Absperrklappen, Abstellung der Zuluftversorgung und Abluftleitung von raumlufttechnischen Anlagen
8. Verwendung geschlossener Schuttrutschen und geschlossener Schuttcontainer
9. laufende sachgerechte Straßenreinigung, Lagergut abdecken, staubende Abbruchmaterialien vor ggf. erforderlichen Umschlagarbeiten im Freien befeuchten, Bauschutt zügig vom Klinikgelände abfahren
10. laufende Fassadengerüstreinigung, Fassadengerüste am Bestand mit Staubsauger reinigen
11. Strahlarbeiten an der Fassade nur mit angefeuchteten Strahlmitteln, abzustrahlende Bereiche allseitig und dicht verplanen
12. Verwendung geeigneter Absaugeinrichtungen (Trockenstaubsauger mit Hochleistungsschwebstofffilter) beim Einsatz entsprechender Maschinen (z.B. Bohrmaschine, Schlitzfräse)
13. Schneidarbeiten mittels Trennscheiben unter Wasserzufluss durchführen
14. Ordnung auf der Baustelle innerhalb- und außerhalb von Gebäuden, Baustellen innerhalb des Gebäudes in der Nähe von Patientenbereichen täglich besenrein verlassen, ggf. Erhöhung der Reinigungsfrequenz in angrenzenden Bereichen
15. rechtzeitige Information und Absprache mit den Betroffenen bei Veränderungen im Bauablauf
16. Realisierung des Bauvorhabens ohne Stillstandszeiten
17. Entfernung der Abschottung erst nach Durchführung der Bauendreinigung
18. desinfizierende Reinigung aller Flächen und Gegenstände vor Übergabe der Baumaßnahmen
19. regelmäßige Kontrolle der Baustelle auch unter infektionsprophylaktischen Aspekten, ggf. Durchführungmikrobiologischer Untersuchungen (Luftkeimsammeluntersuchungen in Risikobereichen,  mikrobiologische Kontrolle der Raumluftanlagen
20. Bei Havarien oder akut auftretenden hygienerelevanten Problemen auf der Baustelle ist umgehend auch die Krankenhaushygiene zu informieren

Besondere Hygienemaßnahmen für das Projekt FIPU:

- Gewährleistung eines leichten Unterdrucks auf der Baustelle, damit der Staub nicht in den Klinikbereich gelangt.
- In den Bereichen der Ebene 0 liegen Untersuchungs- und Behandlungsräume, welche während der Baumaßnahme weiterhin medizinisch betrieben werden. Aus diesem Grund dürfen dort nur die durch die Krankenhaushygiene eingewiesenen und namentlich benannten Mitarbeiter der beauftragten Unternehmen tätig werden.
- Zugang zur Baustelle (BA 1 und BA 2) ausschließlich von außen
- Kein Zugang für Bauarbeiter über die Magistrale
- Festinstallierte Staubschutzwände, die keine Türen haben, sind gefordert
- Bei der Planung des Wasserversorgung und Abwasserentsorgung (z. B. De- und Neuinstallation von Handwaschbecken) ist Herr Dr. van der Wall, Hygiene-Ingenieur, zu informieren und einzubeziehen
- Während des Umbaus muss das Wassersystem alle 72 Stunden gespült werden. Dafür ist der Spülplan durchzuführen.

## ZTV Tischlerarbeiten - Innentüren aus Holz
Zusätzlichen Technischen Vertragsbedingungen ZTV - Innentüren aus Holz

1. Geltungsbereich und Ausführungsgrundlage

1.1) Die technischen Ausführungen der Leistungen erfolgt nach ATV DIN 18355 Tischlerarbeiten, ATV DIN 18 357 Beschlagarbeiten und ATV DIN 18 361 Verglasungsarbeiten.

1.2) Es gelten alle zum Zeitpunkt der Erstellung des Leistungsverzeichnis gewerkespezifischen und/oder gewerketangierenden Regelwerke. Zusätzlich sind die Empfehlungen und Vorschriften sowie die neuesten Richtlinien der Fachverbände zu beachten.

1.3) Die Verarbeitungsvorschriften und -richtlinien der Hersteller sind zu beachtet, dem Auftraggeber ist
auf Verlangen Einsicht in diese zu gewähren. Das gilt besonders für Anzahl und Anordnung der Bänder und Befestigungspunkte sowie die Fugenausbildung.

2. Stoffe, Bauteile

2.1) Sind im Leistungsverzeichnis und in den Planungsunterlagen Richtfabrikate benannt, können gleichwertige Konstruktionen und Qualitäten angeboten werden. Der Nachweis der Gleichwertigkeit ist durch vergleichbare statische Werte, Konstruktionszeichnungen, Prüfzeugnisse, Referenzobjekte, Muster usw. auf Anforderung kurzfristig zu erbringen. Ohne Bietereinträge gelten jedoch die aufgeführten Produkte des Leistungsverzeichnisses als vereinbart.

2.2) Sind im Leistungsverzeichnis und in den Planungsunterlagen keine Fabrikate benannt, so sind vom Auftragnehmer spätestens 15 Werktage nach Auftragserteilung Muster- und Probestücke zur Genehmigung vorzulegen für Schichtstoff-Oberflächen, Türzargen, Anleimer, Türbänder, Türdrücker und Rosetten. Muster verbleiben beim AG und werden nicht extra vergütet. Beschlagteile bleiben Eigentum des AN.

3. Angaben zur Ausführung
3.1 Allgemeine Angaben zur Ausführung

3.1.1) Vor der Materialdiposition hat der Auftragnehmer die Roh- und Ausbauvorleistungen und Wandkonstruktion auf Übereinstimmung mit den Angaben im Leistungsverzeichnis sowie die Fußbodenhöhen und sonstige bauseitige Gegebenheiten zu prüfen. Beanstandungen sind der Bauleitung sofort zu melden, damit umgehend erforderliche Maßnahmen durch die örtliche Bauleitung des AG eingeleitet werden können.
3.1.2) Der AN hat prüffähige Türlisten mit allen zur Erfassung der Elemente, Zargen und Beschläge notwendigen Angaben zu erstellen und vor der Bestellung zur Freigabe beim Architekten einzureichen (1-fach Papier + digital). Die Türlisten sind zeitlich so abgestimmt zu übergeben, dass die Einbautermine gewährleistet werden. Eine Prüfzeit von 14 Tagen für den Architekten ist jeweils zu berücksichtigen

3.1.3) Die Öffnungsrichtung von Türen ist vor der Bestellung oder Fertigung der Türen vor Ort gemeinsam mit dem Auftraggeber oder der Bauleitung endgültig festzulegen.

3.1.4) Vor Arbeiten, die Feinstaub erzeugen, sind die Räume entsprechend abzudichten, der Staub zu beseitigen und/oder Absauggeräte zu verwenden.

3.1.5) Dübel zur Befestigung müssen auf den Untergrund abgestimmt sein; ihre Spreizkräfte dürfen keine zu großen inneren Spannungen erzeugen. Bei nicht ausreichend festem Untergrund sind Injektionsanker zu verwenden.

3.1.6) Bei Materialtransport durch bauseits angebrachte Türen oder Fenster sind Vorkehrungen zu treffen, um Beschädigungen der Gewände, Bekleidungen und Schwellen zu vermeiden.

3.1.7) Wenn unzulässige Toleranzen oder Änderungen des geplanten Fußbodenaufbaus festgestellt werden, sind vor Beginn der Arbeiten die tatsächlichen Einbauhöhen bezogen auf das gesamte Ausbausystem mit der Bauleitung abzustimmen.

3.1.8) Werden für Schalldämmzwecke Bodendichtungen an Türen gefordert, so sind sie nachstellbar anzubringen. Das Nachstellen muss ohne Aushängen der Türen möglich sein.

3.1.9) Die in den Positionen angegebenen Öffnungsmaße sind Rohbauöffnungsmaße, also Höhenmaße bei Türen ab fertigem Fußboden.

3.2.Innentürblätter

3.2.1 Türblätter allgemeine Anforderungen
3.2.1.1) Die Türblätter sind werkseitig mit allen notwendigen Ausfräsungen und Bohrungen für die Montage der Beschläge und Bänder auszurüsten. Die Unterkanten der Türblätter sind kürzbar auszuführen. Bei werkseitigen Versiegelungen, ist diese bei nachträglich eingekürzten Türblättern zwingend wieder herzustellen. Nachträgliches Kürzen des Türblattes und/oder eventuelles Einsetzen eines Bodendichtungssystems muss möglich sein. Anzahl der Bandfräsungen nach Angaben des Herstellers (statisches Erfordernis).
Das Türblatt ist mit Schlossfräsung für Einsteckschloss und Querbohrungen für Drücker und Schlüssellöcher, entweder in Höhe 1050 oder auch 850 mm ausführbar.

3.2.1.2) Die Türblätter müssen konstruktiv mit einem vierseitig umlaufenden lamellierten Massivholzrahmen ausgestattet werden, welcher die Stabilität des Türblattes und auch die Befestigung der Beschläge inkl. der Schlösser dauerhaft gewährleistet

3.2.1.3) Alle Türoberflächen der Innentüren sind mit mind. 0,8 mm dickem HPL matt stoßfugenfrei (keine senkrechten oder waagerechten Stöße der Schichtstoffplatten, auch nicht bei Türbreiten über 1,25 m) belegt. Furnierdicke nach DIN 4079. An Sichtflächen sind Leimdurchschlag, sichtbare Leimfugen, die aus 50 cm Entfernung bei normalen Tageslichtverhältnissen erkennbar sind, Harzgallen sowie lose, überlappte und durchgeschliffene Stellen und Risse unzulässig.
Die Kantenausbildung erfolgt 3-seitig gefälzt einschlagend. Es sind Einleimer Buche, lackiert, auszuführen. In Feuchträumen ist eventuell eine PU-Kante (RAL-Farbton nach Wahl AG) in der Kalkulation zu berücksichtigen. Die Unterkante kann als ein Einleimer ausgeführt werden.

3.2.1.4) Das Türblatt hat eine Mindeststärke von 42 bis 50 mm (bis 70 mm je nach bauphysikalischer Anforderung z. B. Schallschutzklasse)

3.2.1.5) Türblatter sind als Sperrtür mit Röhrenspann, Vollspan oder Sperrtür und für Sonderzwecke mit beispielsweise Spezial-Brandschutzeinlage und umlaufender Verstärkung auszuführen

3.2.1.6) Die werkseitige Türblattausstattung beinhaltet die notwendigen Kabelkanäle in verdeckt liegender Ausführung für die Verbindung der eventuell im Türblatt befindlichen Blockschlösser, Reedkontakte und Fluchttüröffner (im Standflügel). Der Kabelübergang von der Wand zum Türblatt ist bei geschlossener Tür nicht sichtbar (Kabelaustritt im Türfalz der Bandkante, Kabelführung in flexibler Spirale zur Zarge).
3.2.1.7 Glasausschnitte:
Bei ausgewählten Türblättern wird ein Glasausschnitt gemäß Türliste bzw. Ausführungsplanung vorgesehen. Größe, Lage und Verglasungsart sind den jeweiligen Einzelpositionen zu entnehmen.

3.2.2 Türblätter mit Rauch- und Brandschutzanforderung
3.2.2.1) Die Erfüllung der Anforderungen an Brand- oder Rauchschutz sind durch Prüfzeugnisse und allgemeine bauaufsichtliche Zulassungen nachzuweisen. Die zugehörigen Kennzeichnungsplaketten sind dauerhaft an Zarge und Türblatt zu befestigen, Kennzeichnungsaufkleber sind nicht zulässig.

3.2.2.2) Bei Brandschutztüren sind alle Bauteile nach Herstellersystemen zu liefern und einzubauen. Innerhalb der vereinbarten Systeme dürfen nur systemgebundene und der Zulassung entsprechende Teile verwendet werden.

3.2.3 Schallschutztürblätter (dB)
3.2.3.1) Die Erfüllung der Anforderungen an den Schallschutz sind durch Prüfzeugnisse und allgemeine bauaufsichtliche Zulassungen nachzuweisen. Die zugehörigen Kennzeichnungsplaketten sind dauerhaft an Zarge und Türblatt zu befestigen, Kennzeichnungsaufkleber sind nicht zulässig.

3.2.3.2) Der Türaufbau erfolgt mit Vollspan-Mittellage, ggf. mehrlagig oder Spezial-Schalldämmeinlage. Das Türblatt ist mit einer absenkbaren Bodendichtung ausgestattet.

3.2.4 Türblatt-Oberflächen (HPL)
HPL-Schichtstoffplatte 0,8 mm: Die Oberfläche ist robust, unempfindlich gegen Schmutz und Fingerabdrücke.
Die Freigabe, d.h. die endgültige Auswahl einer Oberfläche, erfolgt in der Regel nach einer Bemusterung.
Dabei ist darauf zu achten, dass repräsentative Flächen in DIN A3-Größe bemustert werden.

Dekor: Holzoptik, dunkel gehaltene Walnuss-Holzreproduktion, sanfte Übergänge und regelmäßige, ruhige Streifen mit warmem rötlich-braunem Farbton

3.3 Türbänder:
2 Stück Rollenbänder für stumpfes oder gefälztes Türblatt an Stahlzargen, sichtbar ausgeführtes Band mit ausgeprägter Bandrolle, 3-dimensional verstellbar (Höhe, Seite und Dichtungsebene), geeignet für den Einsatz im Objektbereich.
Mit tragender Rollenlagerung (Kugel- und/oder Gleitlager), dauerhaft wartungsfrei, aus nichtrostendem Werkstoff. Bandrollen und sichtbare Bandteile in Edelstahlausführung, rostfrei, passend für Stahlzargen und gefälzte Türblätter, inklusive aller erforderlichen Befestigungselemente.

Bei Türbreiten ≥ 1,01 m, bei Türen mit Obentürschließern sowie bei schweren Türblättern (z. B. Schallschutz- oder Strahlenschutztüren) sind 3 Rollenbänder je Tür vorzusehen.

3.4 Türdrücker
3.2.6.1) Die Türdrücker-Garnituren sind zwingend im gesamten Objekt gewerkübergreifend aufeinander abgestimmt sein.

3.2.6.2) Als Mindestanforderung gilt die Objektbeschlagausführung mit Ausgleichslagerung AGL oder kugelgelagert. Für Wechselgarnituren sind die entsprechenden Modelle dieser Produktserie anzubieten. Die Zylinderlängen sind rechtzeitig an die Schließanlagen-Firma weiterzuleiten.

3.2.6.3) Türbeschläge in U-Form, ergonomisch abgerundet, mit runden Rosettengarnituren, für bauseitige PZ-Schließungen; Edelstahl fein Matt,

3.5 Einsteckschlösser (PZ)
Einsteckschlösser sind in mittelschwerer Behördenqualität für 2-tourige Schließung mit 8 bis 9 mm Nuss  auszuführen, für PZ vorgerichtet zur bauseitigen Aufnahme der Schließanlage. Dornmaß 80 mm, Falle und Riegel vernickelt und poliert, Stulpe aus Edelstahl feinmatt geschliffen.

3.6 Obentürschließer
Obentürschließer für Montage an Feuer- und Rauchschutztüren, mit Gleitschiene in 30 mm Bauhöhe, mit in der Gleitschiene integrierter elektromechanischer Feststellung stufenlos von 80° bis 130° auf exakten Punkt einstellbar nach EN 1155, Feststellposition überfahrbar, Schließwirkung ab 180° Öffnungswinkel, integrierte Rauchschalterzentrale mit Alarmschwellennachführung, Verschmutzungsanzeige und Prüftaste, von vorn einstellbare Schließkraft nach EN 1154, Schließgeschwindigkeit und Endschlag, mit regulierbarer Öffnungsdämpfung, mit optischer Größenanzeige, Normalmontage auf Türblatt/Bandseite, mit Montageplatte

3.7 Stahlzargen
3.7.1) Es sind zweiteilige Stahlumfassungszargen, verdeckt im Falz verschraubt, für den nachträglichen Einbau in Wände für einfach -oder doppelt (je nach Anforderung) überfälzte Türen, aus sendzimirverzinkten Stahlblechen 2 mm Dicke ohne Bodeneinstand und ohne Schwelle auszuführen. Die durchgeschweißten Gehrungen sind sauber geschliffen.

3.7.2) Die Zargen ist in der Länge kürzbar zur Aufnahme von Bodentoleranzen.

3.7.3) Bandtaschen sind in erforderliche Anzahl auszuführen. Bandtaschen sind mörteldicht auszuführen.

3.7.4) Bei Türbreiten über 1,01 m oder bei schweren Türblättern (Schallschutz, Strahlenschutz) sind 3 Bänder vorzusehen. Bandunterkonstruktion für 3 D-Bänder, Bandabstände nach DIN 18111

3.7.5) Die Dichtung (Anschlag) sind als dreiseitige APTK-Lippendichtung, thermisch stabil, desinfektionsmittelbeständig und akustisch wirksam auszuführen. An den Ecken auf Gehrung geschnitten, Farbe Grau oder nach Angabe Auftraggebers, lose mitgeliefert, zwischengelagert und nach dem bauseitigen Anstrich eingebaut.

3.7.6) Aussparungen für Falle und Riegel mit Schutzkasten maßgenau mit Meterrisskerbe, entsprechend den vorgesehenen Türschlössern. Die genauen Abmessungen sind auf das Einsteckschloss abzustimmen. Die unteren Distanzschienen sind nach Einbau der Zargen flächenbündig zu entfernen. Die Bohrungen sind zu schließen und flächenbündig zu spachteln und zu schleifen.

3.7.7) Zargen für Brandschutztürblätter sind vorgerichtet für Obentürschließer.

3.7.8) Stahlzargen geeignet für den Einbau in verputzten oder gespachtelten Massivwänden oder Trockenbauwänden sind jeweils gemäß ihrer Zulassung mit Mineralwolle voll satt zu hinterstopfen oder bei gesonderten Anforderungen vollflächig zu hintermörteln bzw. durch Vergießen (mit Standardmörtel 4:1, erdfeucht oder Stahlzargenvergussmörtel) auszufüllen. Das Verwenden von Montageschäumen zur Zargenbefestigung ist nicht gestattet.

3.7.9 Vor dem Ausmörteln der Zargen sind die Löcher der bauseitigen UA-Profile und CW-Profile abzukleben. Öffnungen in der Zarge sind vor dem Hintermörteln wie folgt zu schützen:
- Bandtaschen mit Einsteckabdeckungen, Papp- oder Kunststoffeinsätzen oder Klebeband abdecken.
- Riegelaussparung, Verschließen mit Stopfen, Schaumstoffstücken oder vorher Abkleben.
- Fallenaufnahme( genauso wie Riegelaussparung schützen) mit Bau-Schutzabdeckungen.
- Elektrokabelöffnungen mit Stopfen oder Tüllen verschließen, um das Eindringen von Mörtel zu verhindern.

3.7.10) Die Anschlüsse an die jeweilige Wandkonstruktion müssen den bauphysikalischen Anforderungen entsprechen und die Anforderungen an Schallschutz, Brandschutz, Strahlenschutz, Feuchtigkeitsschutz und Fugenbewegung erfüllen. Einzukalkulieren ist das Abdichten der Anschlussfuge der Türzargen an die Wand mit plastoelastischem überstreichbarem Dichtstoff gem. Zulassung. Für die Fugenausbildung sind die nach DIN zulässigen Maßtoleranzen zu berücksichtigen.

3.7.11) Die Endbeschichtung (Lackierung) der Zargen erfolgt bauseits im eingebauten Zustand

3.8 Installationen

3.8.1) Die Installation und Verkabelung von Bauelementen für elektrisch betriebene Antriebs-, Betätigungs- und Bedienelemente sowie Brand- und Rauchmelder usw. gehört mit zur Leistungsausführung. Die Energiezuführung und Verkabelung bis zu einer Übergabedose, bis ca. 5,0 m vom Bauelement entfernt, erfolgt bauseits. Entsprechende Installations-, Kabel- und Schaltpläne erstellt der AN zur Ausführung seiner Leistung. Entsprechendes schaltberechtigtes Fachpersonal für Montage und Anschluss hat der AN bereitzustellen. Alle an den Türen vorgesehenen Elektroteile bzw. -bestückungen sind elektrisch eigenverantwortlich anzuschließen. Jede Türanlage muss als eine in sich funktionierende Komplettleistung hergestellt und übergeben werden. In die Leistungen sind sämtliche Schlitzarbeiten in Massivwänden sowie die rechtzeitige Verkabelung in Trockenbauwänden mit einzukalkulieren.
3.8.2) Sämtliche Verkabelungen sind an Wänden und Decken verdeckt auszuführen.

3.9 Besondere Angaben zur Bauausführung

3.9.1) Bestandteil der Leistung sind die Prüfung der Vorleistungen vor Ausführungsbeginn, die Prüfung der Maßhaltigkeit der relevanten Bauteile, der Tragfähigkeit der Montageuntergründe, der Schutz der Leistung gegen Beschädigung durch den Baubetrieb, sowie der Schutz bereits errichteter Bauteile anderer Gewerke sowie die restlose Entfernung der Schutzmaßnahmen nach Aufforderung des AG.

3.9.2) Sämtliche Rohbauöffnungen und Wandstärken sind durch örtliches Aufmaß zu überprüfen.

3.9.3) Zargen und Türblätter sind nach den Vorgaben der Bauleitung abschnittsweise für 2 Bauabschnitte anzuliefern und einzubauen.

3.9.4) Nach dem Einbau der Zargen sind die Türblätter der Innentüren wieder auszubauen und verpackt beim Auftragnehmer zwischenzulagern. Ein Zwischenlagern auf der Baustelle kann nicht erfolgen. Türblätter sind beim Auftragnehmer auf Abruf durch die Bauleitung vorzuhalten. Erforderliche Unterbrechungen der Arbeiten sind in die Einheitspreise einzukalkulieren und werden nicht gesondert vergütet.Die Endmontage erfolgt nach Abschluss anderer Arbeiten (z.B. Bodenbelag) in Abstimmung mit der Bauleitung.

3.9.5) Die Thüringer Bauordnung (ThürBO) selbst definiert den Begriff "dichtschließend" nicht explizit.
Alle Türblätter, stumpf einschlagend oder gefälzt sind mit mindestens dreiseitig umlaufende Dichtung herzustellen. Ein Anspruch auf Rauchdichtheit besteht nicht, soweit sie nicht gefordert wird, d.h. der Bodenspalt bleibt offen (anders als bei Rauchschutztüren)

3.9.6) Falz- und Anschlagdichtungen sind nach den Malerarbeiten einzubauen. Hierfür notwendig werdende  An- und Abfahrten sind einzukalkulieren. Eine gesonderete Vergütung hierfür erfolgt nicht. Die hierfür notwendigen Arbeiten sollten im Zusammenhang mit der Abschließenden Montage der Türblätter erfolgen.

3.9.7) Geplanter bzw. bauseits vorhandener Bodenbelag ist PVC-R9-braun

3.9.8) Die Zargen sind nach den Innenputzarbeiten und vor den Fliesenarbeiten zu montieren.

4 Preisinhalte

Ergänzend zu DIN 18355 gelten als Nebenleistung:

- Übertragen des Meterrisses (bauseits je Geschoß mind. einmal angelegt)
- Alle Anschlüsse an angrenzende Bauteile einschl. Fugendichtung sowie alle Falzdichtungen.
- Das Entfernen von Etiketten, Klebestreifen, Schutzüberzügen, Markierungen.
- Das Justieren von Beschlägen, das Aushängen der Türblätter und das Einhängen der Türblätter und Gangbarmachen der Türen nach Abschluss der Malerarbeiten bzw. Bodenbelagsarbeiten.
- Das sachgemäße Dichten der ausgeschriebenen Feuerschutz-Bauteile an den Baukörper.
- Das Weiterrücken fahrbarer Gerüste im Zuge des Arbeitsfortschritts für eigene und fremde Gerüste, sofern das ohne Auf- und Abbau und lediglich durch erneute Abstützung möglich und zulässig ist.
- Das Hinterfüllen von ausgeschriebenen Fugen und Hohlräumen, das Reinigen, Vorbehandeln und das Begradigen der Ränder ggf. durch Abkleben.

Alle Detailangaben aus der beigefügten Türliste sind nicht in den Einzelpositionen aufgeführt. Sie sind
jedoch bei der Kalkulation der Tür als komplettes Bauteil zu berücksichtigen.

Die Abwicklung der Bauarbeiten in getrennten Zeiträumen und daraus resultierenden mehrmaligen Anfahrten können nicht ausgeschlossen werden und sind in der Kalkulation vom AN zu berücksichtigen .

Maßabweichungen bis zu 5 cm +/- bedeuten keine Veränderung des Einheitspreises

Türelemente mit Brand- / Rauchschutzanforderungen dürfen sich optisch nur durch den Türschließer von den übrigen Türelementen unterscheiden.

Brandschutz-Türelemente müssen u.a. für feuerhemmende und feuerberständige (F30/90-A) Metallständerwände gemäß DIN 4102-4 zugelassen sein.

## Techn.V_baupys Anforderungen Innentüren
Technische Vorgaben und bauphysikalische Anforderungen

Die geforderten Werte sind durch rechtzeitige Prüfungen vor Fertigungsbeginn der Serie nachzuweisen.
Die Einleitung dieser Prüfungen hat unverzüglich nach Beauftragung zu erfolgen

Soweit in den Leistungsbeschreibungen für einzelne Positionen keine anderen Angaben erfolgen, gelten die nachstehenden Vorgaben:

Auch ohne weitere Nennung im Leistungsverzeichnis (allgemeingültig) ist in alle Positionen einzukalkulieren:

Alle Drehtüren ohne Anforderungen:
Ausrüstung mit Fallen- Riegelschloss
Ausrüstung mit 3-D Rollenbändern, geschraubt, in Edelstahl  feinmatt
Türgarnituren (Drücker oder Knauf inkl. Rosetten) in Edelstahl, feinmatt
Türblatt Material HPL - Holzoptik nach Wahl des AG
Türblätter vorwiegend stumpf einschlagend (1 Ausnahmen)

Technische Vorgaben

1) Barrierefreiheit
2) Flucht- und Rettungswege
3) Oberflächenbehandlung
4) Verglasung
5) Sicherheit

Bauphysikalische Anforderungen

A) Schallschutz
B) Brandschutz
C) Selbstschließung
D) Wärmeschutz
E) Luftdurchlässigkeit (Dichtheit)
F) Einbruchschutz
G) Durchschusshemmung
H) Explosionshemmung
I) Bedienungskräfte
J) Windwiderstandsfähigkeit
K) Verformungsstabilität
L) Mechanische Beanspruchung
M) Schlagegendichtheit - entfällt -
N) Strahlenschutz - entfällt -
O) Fähigkeit der Freigabe

Technische Vorgaben

1) Barrierefreiheit

Türen
Die Lichte Durchgangsbreite ist das Maß der Lichten Durchgangsbreite abzüglich der anteiligen Türblattstärke, welches sich bei Öffnung der Tür im Öffnungswinkel 90° ergibt.

Geometrische Anforderungen an Türen  erforderl.mind. Abmessungen
Durchgang lichte Breite Gehflügel  900 mm
Durchgang lichte Breite Gehflügel mit Rollstuhlnutzung/Gehhilfe  1000 mm
Durchgang lichte Breite Gehflügel mit Bettenrettung  1200 mm
Durchgang lichte Höhe  2050 mm
Drückerhöhe begründeter Einzelfall  850 -1050 mm

2) Flucht- und Rettungswege (Normalfunktion nach DIN EN 179)

Bei der Festlegung der mindestens erforderlichen lichten Breite von Fluchtwegen, sind alle Gegebenheiten zu berücksichtigen, die die lichte Breite des Fluchtweges einschränken können.
Die erlaubten Unterschreitungen von 15 cm werden in der Regel bereits durch den Türrahmen verbraucht.
Die Unterschreitung der lichten Fluchtwegbreite durch z.B.  Geländer, Handläufe, vorstehende Ein-/Anbauten (Rammschutzbügel) usw., ist eine Abweichung von der ASR A2.3 und somit nicht zulässig. Die 15 cm-Regelung greift hier nicht!

Drücker
Das freie Ende des Drückers muss nach DIN EN 179 zwingend zum Türblatt zeigen (U-Form).

Schlösser
Brandschutztüren und Rauchschutztüren, die innerhalb von Flucht- und Rettungswegen liegen und von der Fluchtseite her verschlossen sein müssen, sind mit Panikschlössern gemäß DIN EN 179 auszustatten. Diese ermöglichen das Öffnen der Tür in Fluchtrichtung durch Betätigung des Türdrückers, auch bei verriegeltem Schloss.
Die Fluchtseite einer Tür ist die Seite, zu der sich die Tür im Panik- oder Fluchtfall öffnen lassen muss.

Feststellanlagen
Eine Feststellanlage besteht grundsätzlich aus mind. einem Brandmelder, einer Auslösevorrichtung (Auslösung des Schließvorganges elektrisch bspw. über einen Handtaster oder Brandmelder), einer Feststellvorrichtung und einer Energieversorgung. Feststellanlagen können entweder als Bauteil mit einem Türschließer kombiniert werden oder über Haftmagneten hergestellt werden.
Bei der Verwendung an zweiflügeligen Türen muss über eine Schließfolgeregelung sichergestellt sein.

Drehtürantriebe entfällt
Drehtürantriebe müssen bei Feuer- und Rauchschutztüren eine allgemeine Bauartgenehmigung aufweisen und beinhalten gleichzeitig eine zugelassene Feststellvorrichtung. Geregelt werden Drehtürantriebe über die Normen DIN 18650 "Automatische Türsysteme" und DIN EN 16005 "Kraftbetätigte Türen". Durch die Umsetzung einer vorgeschriebenen Gefahrenanalyse sind erforderliche Sicherheitsausstattungen und gegebenenfalls zugelassene Fingerschutzsysteme zur Absicherung der Nebenschließkanten zu berücksichtigen. Zum Schutz der Personen werden bei der Verwendung von Drehtürantrieben Infrarot-Sensorleisten oder Laserscanner eingesetzt. Geeignet, um Türen leicht manuell zu öffnen (DIN 18040 optimiert) durch Servounterstützung. Die Nebenschließkante ist durch Fingerschutzrollos oder Rundprofile abzusichern.

Panikfunktion
Teilpanik: Paniköffnung nur über den Gehflügel. Der Standflügel bleibt geschlossen.
Vollpanik: Die Paniköffnung ist über den Geh- und den Standflügel möglich. Dies erfordert zusätzlich eine
verdeckt liegende oder aufgesetzte Mitnehmerklappe.

3) Oberflächenbehandlung

Farb-Beschichtung mit Korrosionsschutz (äquivalent C3 EN ISO 12944) durch Pulverbeschichtung, Farbton Metallbauarbeiten geeignet für bauseitige geplante Schlussbeschichtung (Pulverbeschichtung) RAL 7042 gültig für alle sichtbaren Flächen der Metallprofile, Glashalteleisten, Stahlbleche, Alubleche, Paneele und Mitnehmerklappen inkl. Reinigung und Entfettung der Konstruktionsteile, Vorbehandlung der Konstruktionsteile mittels Sweep-Strahlreinigung, Epoxi-Grundbeschichtung, Schichtdicke 80 [µm], Polyester-Deckbeschichtung, Schichtdicke 80 [µm] zur Herstellung eines diffusionsdichten Mehrschicht-Aufbaus mit einer Gesamtdicke 160 [µm].
Der beschriebene Aufbau des Korrosionsschutzes ist vom Bieter unter Beachtung des Schutzzieles gegebenenfalls zu modifizieren.

Alle sichtbaren Beschläge: in Edelstahl (wenn nicht anders erwähnt mit matter Oberfläche)
5) Gebrauchssicherheit

Bänder
Klasse 1 nach DIN 1935. Die grundlegenden Anforderungen an die Gebrauchssicherheit sind von allen Bändern zu erfüllen.

Türdrücker
Klasse 1 nach DIN 1906. Die grundlegenden Anforderungen an die Gebrauchssicherheit sind von allen Türdrückern im öffentlichen Bereich zu erfüllen.

Bauphysikalische Anforderungen

A) Schallschutz
Schallschutzwerte nach DIN 4109-2:2018-01: werden in den einzelnen Positionen definiert.
( ) Der geforderte Wert (erf. R'w) versteht sich als am Bau gemessen
(x) Der geforderte Wert (Rw) steht für den Prüfwert (geprüft im Labor)
Wird kein Wert angegeben bestehen keine Anforderung an den Schallschutz.
Sollten für den Fenster- bzw. Türtyp, bedingt durch die Größe, Form, Profilauswahl etc., kein Prüfzeugnis vorliegen, so hat die Ausführung in Anlehnung an das entsprechende Zeugnis zu erfolgen, die Abweichungen sind dem AG schriftlich mitzuteilen. Ein entsprechendes Prüfzeugnis bzw. die Mitteilung über die Änderungen über das jeweilige Element, sowie eine Werks- und Montagebescheinigung ist auszustellen und dem Bauherrn auszuhändigen.

Grundlage ist das Schallschutzprüfzeugnis des Systemherstellers für das entsprechende System. Sollten Elementabmessungen, Profilkombinationen, Elementaufteilungen, Öffnungsarten oder andere Parameter vom Prüfzeugnis abweichen, sind geeignete schallschutztechnische Zusatzmaßnahmen zu berücksichtigen.
Diese Maßnahmen sind im Einheitspreis zu berücksichtigen.

Der AN hat nach seinem vorauszusetzenden Wissensstand Bedenken geltend zu machen, wenn der effektiv gewollte oder nach Vorschrift erforderliche Wert vor Ort mit der ausgeschriebenen Konstruktion nicht erreicht wird.

B) Brandschutz (Leistungseigenschaften und Produktmerkmale nach DIN EN 16034

Die Brandschutzanforderungen EI30, EI60 und EI90 werden in den einzelnen Positionen jeweils definiert.
Die Fabrikation der Elemente hat durch lizenzierte Metallbauunternehmungen und nach den Richtlinien des Systemherstellers zu erfolgen.
In der Folge werden zur Beschreibung der Brandschutzanforderung die bauaufsichtlichen Bezeichnungen feuerhemmend (F30), hochfeuerhemmend (F60), feuerbeständig (F90)) verwendet.
Die notwendigen CE-Kennzeichnungen müssen an der Tür angebracht sein sowie die Leistungserklärung und Begleitdokumente (Sicherheitsdatenblätter etc.) zur Verfügung gestellt werden.

Verglasung
Brandschutzverglasungen der Klassifizierungen E 30, E 60, E 90 oder E 120 nach DIN EN 13501-2 erfüllen nicht die Anforderungen feuerhemmend, hochfeuerhemmend, feuerbeständig oder Feuerwiderstandsfähigkeit 120 Minuten.

VSG - Verglasung Rohrahmentüren mit Rauchschutzfunktion,Glasstärken nach unternehmerseitiger Statik
EI3 0 bis EI 120 - Brandschutzverglasung mit allgemeiner bauaufsichtlichen Zulassung des Deutschen Instituts für Bautechnik (DIBT-Berlin) für regelungsbedürftige Komponenten sowie allgemeine Bauartgenehmigungen für die Anwendung. Der Glaseinsatz inkl. Schaumstreifen im Falzbereich hat den Systemvorschriften sowie den Lieferantenrichtlinien zu erfolgen.

Türbänder
Klasse 1 nach DIN EN 1935 geeignet zur Anwendung an Feuer- und Rauchschutztüren (EN 1634-1)

Türdrücker
Es sind Türdrückergarnituren aus Edelstahl (wenn nicht anders vorgegeben) zu verwenden, die gemäß Verwaltungsvorschrift Technische Baubestimmungen nach DIN 18273 hergestellt und geprüft worden sind. Der Vierkantstift muss aus Stahl sein, einen Querschnitt von 9 x 9 mm aufweisen und in Längsrichtung ungeteilt sein. Bei einem zweiteiligen Panikstift sind dessen beide Teile zugfest aber drehbar miteinander verbunden.

Türeinsteckschlösser
Türeinsteckschlösser für Rauch- und Feuerschutztüren müssen nach DIN 18250 geprüft sein und mit dem Ü-Zeichen gekennzeichnet sein.

C) Selbsschließung
Die Fähigkeit der geöffneten Tür, vollständig und selbsttätig durch gespeicherte Energie zu schließen, darf auch durch elektrischen Strom erfolgen, wenn dieser für den Fall eines Stromausfalls durch gespeicherte Energie abgesichert ist. Die Eigenschaft "C" zur Klassifizierung zur Dauerhaftigkeit der Selbstschließung ist zu beachten.

D) Wärmeschutz
Wärmedurchgangskoeffizient U [W/m2K] Fenster/Tür:
Uw =
UD =

E) Luftdurchlässigkeit (Dichtheit)
Klasse Luftdurchlässigkeit: nicht relevant
Rauchschutztüren: die in der DIN 18095-2 2 bzw. DIN EN 1634-3 definierte Prüfung über die Grenzwerte der Luftdurchlässigkeit muss erfolgreich bestanden werden.
Leckrate (bei 50 Pa) <= 20 m³/h (einflügeligen Türanlagen) bzw. <=30 m³/h (zweiflügeligen Türanlagen)
Rauschutztüren müssen in diesem Zusammenhang auch die in den DIN-Normen definierten Dauerfunktionsprüfungen erfolgreich bestanden haben.

F) Einbruchschutz
Einbruchhemmung gemäß DIN EN 1627, Widerstandsklasse: keine Forderung

G) Beschusshemmung
Durchschusshemmung gemäß DIN EN 1522, Widerstandsklasse: keine Forderung

H) Explosionshemmung
Klassifizierungscode nach DIN EN 13123-1: keine Forderung

I) Bedienungskräfte
Klassifizierung der Bedienungskräfte und Bedienungsmomente nach EN 12217: max. Klasse 3
-  25 N zur Einleitung der Bewegung beim Öffnen oder Schließen des Türblattes
-  2,5 Nm oder 25 N für handbetätigte Beschläge (Türdrücker)
-  1,5 Nm oder 6 N für fngerbetätigte Beschläge (Schlüssel)
Kraftbetätigte Drehflügeltüren dürfen sicherheitsrelevante statische und dynamische Grenzwerte nicht überschreiten und sind gemäß DIN EN 16005 geprüft.

K) Verformungsstabilität
Verformungsklasse nach DIN EN 12219: Klasse 3

L) Mechanische Beanspruchung

Türen
Klasse mechanische Festigkeit nach IN EN 1192: Klasse 3

M) Schlagegendichtheit
Geschützte Lage NPD bis 4 B, Ungeschützte Lage 4 A

N) Strahlenschutz
Strahlenschutz nach DIN 6834: nur an Durchblickfenstern zu berücksichtigen

O) Fähigkeit zur Freigabe (Dauerhaftigkeit)
Die Eigenschaften "Fähigkeit zur Freigabe" und "Dauerhaftigkeit der Fähigkeit zur Freigabe bei Einsatz einer Feststellanlage ist gegeben. Die Feststellanlage entspricht DIN EN 1155.
Die Eigenschaft "Dauerhaftigkeit der Selbstschließung gegenüber Alterung (Korrosion)" ist zu gewährleisten.

KLASSIFIZIERUNGSSCHLÜSSEL

Türbänder
Klassifizierung von Bändern nach DIN EN 1935
Gebrauchsklasse Klasse 4
Dauerfunktionstüchtigkeit: Klasse 7 (200 000 Zyklen) DIN 1935
Bandklasse Klasse 14
Klassifizierungsschlüssel:
4 / 7 / 7/ 0/1./ 1/ 4 / - /14
Feuerbeständigkeitsklasse 0 oder 1 gemäß Anforderung zu Rauch-/ Brandschutz

Türdrücker und Türknäufe
Klassifizierung nach DIN EN 1906
Benutzerkategorie Klasse 4
Dauerfunktionstüchtigkeit Klasse 7
Ausführungsart Typ B (mit Federvorspannung)
Klassifizierungsschlüssel:
4 / 7 / - / 0 / 0 / 4 / 0 / B

Türdrücker für Rauch- und Feuerschutztüren müssen nach DIN 18273 geprüft sein und mit dem Ü-Zeichen
gekennzeichnet sein. Feuebeständikeit: Klasse D1

Türeinsteckschlösser
Klassifizierung nach DIN EN 12209
Gebrauchskategorie Klasse 3 nach DIN EN 12209
Dauerfunktionstüchtigkeit und Belastung der Falle Klasse M nach DIN EN 1906
Klassifizierungsschlüssel:
3 / M / 5 / 0 / 0 / C / 3 /  A-C,H,K,L, P, S* / A-F,H** /  2 0

Die Schlösser sind hinsichtlich Türmasse und notwendiger Schließkraft entsprechend dem Verwendungszweck für Objekttüren im Krankenhausbereich vom Auftragnehmer selbst zu wählen.
Die angegebenen Klassifizierungen stellen Mindestforderungen dar.

*) Der Türbezogene Verwendungszweck ist entsprechend der Positionsbeschreibung zu wählen (z.B. Drehflügeltür, Schiebetür)
**) Die Art der Schlüsselbetätigung und Verriegelung ist entsprechend der Positionsbeschreibung zu wählen
(z.B. Zylinderschloss, manuelle Verriegelung)

Türeinsteckschlösser für Rauch- und Feuerschutztüren müssen nach DIN 18250 geprüft sein und mit dem Ü-Zeichen gekennzeichnet sein.

## ZTV Laserschutz-Rollo
1. Geltungsbereich

Diese Zusätzlichen Technischen Vertragsbedingungen (ZTV) gelten für alle Laserschutzrollos, unabhängig von ihrer Ausführung oder ihrem Einbauort, insbesondere für:

- Laserschutzrollos an Außenfenstern, raumseitig montiert,
- Durchblickfenster / Trennwandverglasungen (Metallbau) mit integriertem Laserschutzrollo,
- Glasausschnitte und Lichtausschnitte in Türen mit integriertem Laserschutzrollo.

Die ZTV ist Bestandteil aller zugehörigen Leistungsverzeichnisse.

2. Normen und Richtlinien

DIN EN 60825-1 - Sicherheit von Laser-Einrichtungen (Laserklassen)
DIN EN 12254 - Laserschutzvorhänge, -rollos und -jalousien

Die Auslegung der Laserschutzrollos hat entsprechend der in den Planunterlagen und LV-Positionen festgelegten Laserklasse zu erfolgen.

3. Allgemeine Anforderungen

Die Laserschutzrollos sind für den jeweiligen Einsatzbereich entsprechend der in den Ausführungsplänen, Raumlisten und LV-Positionen angegebenen Laserklasse auszulegen.
Der Auftragnehmer hat das jeweilige Laserschutzrollo entsprechend auszulegen, zu liefern und nachzuweisen.

4. Ausführung nach Einbauort

4.1 ( - )Fenster (Rollos Laserschutz) (Rollladenarbeiten)  - bauseitig
Montage raumseitig vor der Fensteröffnung im Trockenbaukoffer
Seitliche Führung oder gleichwertige Maßnahmen zur Reduzierung von Streustrahlung
Sicherer Endanschlag im vollständig geschlossenen Zustand

4.2 ( - ) Durchblickfenster / Trennwandverglasungen (Metallbauarbeiten) - bauseitig
Laserschutzrollo integriert im Verglasungssystem oder im Scheibenzwischenraum
Wartungsfreie, gekapselte Ausführung
Kompatibilität mit dem jeweiligen Trennwand- bzw. Profilsystem

4.3 (X) Glasausschnitte in Türen (Tischlerarbeiten/Holz-Innentüren)
Laserschutzrollo integriert (IGU-Rollos) in der Isolierglaseinheit im Türauschnitt
Keine Beeinträchtigung der Türfunktion (Öffnen und Schließen)
Verträglichkeit mit den Anforderungen an Schall-, Brand- und Sicherheitsfunktionen der Tür

5. Antrieb und Bedienung
Elektrischer Antrieb (z. B. 24 V DC), wartungsfrei
Definierte Endlagen
Bedienung über bauseitige oder mitgelieferte Bedienelemente gemäß Planung

6. Interlock-Schaltung / Laserfreigabe (verbindlich)

Die Interlock-Schaltung ist raumweise separat auszuführen.
Innerhalb eines Raumes sind alle vorhandenen Laserschutzeinrichtungen, insbesondere:

( ) Laserschutzrollos an Außenfenstern (raumseitig),
( )Laserschutzrollos in Durchblickfenstern / Trennwandverglasungen,
(x) Laserschutzrollos in Glasausschnitten und Lichtausschnitten von Türen,

gemeinsam in eine Interlock-Schaltung einzubinden.

Die Freigabe des Laserbetriebs in einem Raum darf erst erfolgen, wenn alle dem Raum zugeordneten Laserschutzrollos den vollständig geschlossenen Zustand melden.

Jedes Laserschutzrollo ist hierzu mit einem Reedkontakt (Magnetschalter) auszustatten.
Der Reedkontakt signalisiert dem übergeordneten Bussystem den geschlossenen Zustand.

Bei fehlender, unterbrochener oder fehlerhafter Rückmeldung eines Laserschutzrollos ist der Laserbetrieb in diesem Raum technisch zu verhindern

7. Schnittstellen / Gewerkeabstimmung

Die Bereitstellung und Verdrahtung der Interlock-Leitungen erfolgt in Abstimmung mit dem Gewerk Elektro / MSR.
Der Auftragnehmer hat die erforderlichen Kontakte, Meldepunkte und technischen Angaben bereitzustellen.
Funktionsprüfung im Beisein des Auftraggebers / Nutzers (UKJ).

8. Dokumentation und Nachweise

Der Auftragnehmer hat die Prüfzeugnisse und Nachweise eindeutig der jeweils in den Planunterlagen bzw. LV-Positionen geforderten Laserklasse (LA 3B oder LA 4) zuzuordnen und dem Auftraggeber zu übergeben.

## Planunterlagen
Planunterlagen:

Baustelleneinrichtungsplan
- Baustelleneinrichtung BA I + II
- Baustelleneinrichtung E10 Zugang Baustelle

Grundrisse
- Grundriss E10 1.OG - Bauabschnitt 1
- Bodenspiegel 1.OG - Bauabschnitt 1
- Grundriss E10 Übersicht Türen
- Türen- und Fensterarbeiten 1.OG E10 - Bauabschnitt 1
- Türen- und Fensterarbeiten 1.OG E10 - Bauabschnitt 2

Detail
- Übersicht Holzinnentüren

Türliste

## 2760 Tischlerarbeiten/Holz-Innentüren

### LOS 01 Holz-Innentüren Bauabschnitt 1

#### Titel 01.01 1-flüglige Türen - Türblätter

**01.01.1 Innentürblatt, HPL-besch., 885/2135mm,LA 3B 555/750,Rw 42dB, abs.Boden., DR/DR, ÖFB**
*** Bezugsbeschreibung
Türblatt für ein Objekt-Türelement, einflüglig, mit Beschlägen, an Umfassungszarge aus Stahl montieren, Einlage Vollspan, stumpf einschlagend

Oberfläche: HPL-Schichtstoffplatte, Dekor nach ZTV

mit Glasauschnitt als Durchblickfenster B/H 555 x 750 mit integrierter Laserschutzrollo LA 3B

Laserschutzrollo als nicht transparentes System, integriert im Glasausschnitt bzw. in der Isolierglaseinheit, geeignet für Türanwendungen.
Laserschutz gemäß DIN EN 12254.

Ausführung inkl.:
Glasausschnitt mit geeignetem Glasaufbau
- Integriertes Laserschutzrollo mit elektrischem Antrieb
- Endlagenerkennung
- Reedkontakt (Magnetschalter) zur Interlock-Einbindung
- Keine Beeinträchtigung der Türfunktion (Öffnen/Schließen)
- notwendige Verleistung

Einbindung in die raumbezogene Interlock-Schaltung gemeinsam mit allen weiteren Laserschutzeinrichtungen des Raumes.

Angeb. Fabrikat/System/Hersteller:

'...................................'

Schloss: Fallen- und Riegelschloss, für PZ-Schließung

Angeb. Fabrikat/System/Hersteller Schloss:

'...................................'

Drücker: 1 Paar Türdrücker, Edelstahl V2A feinmatt, U-förmig

Angeb. Fabrikat/System/Hersteller Türgarnitur:

'...................................'

Türstopper zur Öffnungsbegrenzung

Angeb. Fabrikat/System/Hersteller Türstopper:

'...................................'

mit Schallschutzanforderung Prüfstand: Rw 42 dB
mit absenkbarer Bodendichtung mit automatischem Dichtschluss, als Hohlkammerprofil in verdeckter Ausführung im Türblatt.

Türblattdicke ohne Schichtstoffplatten: >= 70 mm

Rohbaumaße: 885/2135 mm

Türnummern:
10.156A.2 (Schleuse)
10.156A.3 (Schleuse)
Menge: 2,000 St

**01.01.2 Innentürblatt, HPL-besch.,1010/2135mm,LA 3B 640/750, Rw 0 dB, abs.Boden., DR/DR**
*** wie Position 01.01.1
mir Einlage aus Röhrenspan

mit Glasauschnitt als Durchblickfenster B/H 640 x 750
ohne Türstopper zur Öffnungsbegrenzung
ohne Schallschutzanforderung

Türblattdicke ohne Schichtstoffplatten: >= 42 mm

Rohbaumaße: 1010/2135 mm

Türnummern:
10.158A.1 (Schleuse)
Menge: 1,000 St

**01.01.3 Innentürblatt, HPL-besch.,1010/2135mm,LA 3B 640/750,Rw 42dB, abs.Boden., DR/DR, ÖFB**
*** wie Position 01.01.1
mit Glasauschnitt als Durchblickfenster B/H 640 x 750 mit

Rohbaumaße: 1010/2135 mm

Türnummern:
10.158A.2 (Schleuse)
10.159A.2 (Schleuse)
Menge: 2,000 St

**01.01.4 Innentürblatt, HPL-besch.,1010/2135mm,LA 4 640/750,Rw 42dB, abs.Boden., DR/DR**
*** wie Position 01.01.1
mit Glasauschnitt als Durchblickfenster B/H 640 x 750 mit integrierter Laserschutzrollo LA 4
ohne Obentürschließer
ohne Türstopper zur Öffnungsbegrenzung

Rohbaumaße: 1010/2135 mm

Türnummern:
10.147.1 (Labor)
Menge: 1,000 St

**01.01.5 Innentürblatt, HPL-besch.,1010/2135mm,ESG 640/750, Rw 0dB, abs.Boden., DR/KN, Panikfunktion D**
*** wie Position 01.01.1
mir Einlage aus Röhrenspan

mit Glasauschnitt als Durchblickfenster B/H 640 x 750 mit
ohne innenliegendem Rollo
ohne Schallschutzanforderung
ohne Türstopper zur Öffnungsbegrenzung

mit Panikschloss, Funktion D
Wechselgarnitur, Edelstahl V2A, feinmatt

Rohbaumaße: 1010/2135 mm

Türblattdicke ohne Schichtstoffplatten: >= 42 mm

Türnummern:
10.147A.1 (Schleuse)
Menge: 1,000 St

**01.01.6 Innentürblatt, HPL-besch.,1010/2135 mm,ESG 640/750,Rw 0dB, abs.Boden., DR/DR**
*** wie Position 01.01.1
mit Einlage Röhrenspan

ohne Schallschutzanforderung
mit Glasauschnitt als Durchblickfenster 640 x 750
ohne Rollo
mit ESG-Einscheiben-Sicherheitsglas, d= 6 mm
ohne Türstopper zur Öffnungsbegrenzung

Türblattdicke ohne Schichtstoffplatten: >= 42 mm

Rohbaumaße: 1010/2135 mm

Türnummern:
10.145A.1 (Schleuse)
10.146A.1 (Schleuse)
10.156A.1 (Schleuse)
10.159A.1 (Schleuse)
Menge: 4,000 St

**01.01.7 Innentürblatt, HPL-besch.,1010/2135mm, Rw 42dB, abs.Boden., DR/DR, Panikfunktion D, WTS**
*** wie Position 01.01.1
ohne Durchblickfenster
ohne Türstopper zur Öffnungsbegrenzung

mit Panikschloss, Funktion D
mit Wandtürstopper

Rohbaumaße: 1010/2135 mm

Türnummern:
10.155.1 (Büro Arzt / Naturw. LPI)
Menge: 1,000 St

**01.01.8 Innentürblatt, HPL-besch.,1010/2135mm, Rw 42dB, abs.Boden., DR/KN Panikfunktion D, RS**
*** wie Position 01.01.1
mit Panikschloss, Funktion D
Wechselgarnitur, Edelstahl V2A, feinmatt
geeignet für Brand  und Rauchschutztüren

mit Rauschutzfunktion
Luftdurchlässigkeit (Dichtheit) gemäß ZTV
ohne Türstopper zur Öffnungsbegrenzung

Rohbaumaße: 1010/2135 mm

Türnummern:
10.141.1 (Study Nurse)
Menge: 1,000 St

#### Titel 01.02 2-flüglige Türen - Türblätter

**01.02.1 Innentürblatt, HPL-besch.,1510/2135 mm,LA 3B 640/750, Rw 42dB, abs.Boden., DR/DR, WTS**
*** Bezugsbeschreibung
Türblatt für ein Objekt-Türelement, 2-flüglig, asymmetrisch geteilt, mit Beschlägen, an Umfassungszarge aus Stahl montieren, Einlage Vollspan, stumpf einschlagend

Oberfläche: HPL-Schichtstoffplatte, Dekor nach ZTV

mit Glasauschnitt als Durchblickfenster B/H 640 x 750 mit integrierter Laserschutzrollo LA 3B im Gangflügel

Laserschutzrollo als nicht transparentes System, integriert im Glasausschnitt bzw. in der Isolierglaseinheit, geeignet für Türanwendungen.
Laserschutz gemäß DIN EN 12254.

Ausführung inkl.:

- Glasausschnitt mit geeignetem Glasaufbau
- Integriertes Laserschutzrollo mit elektrischem Antrieb
- Endlagenerkennung
- Reedkontakt (Magnetschalter) zur Interlock-Einbindung
- Keine Beeinträchtigung der Türfunktion (Öffnen/Schließen)
- notwendiger Verleistung

Einbindung in die raumbezogene Interlock-Schaltung gemeinsam mit allen weiteren Laserschutzeinrichtungen des Raumes.

Angeb. Fabrikat/System/Hersteller:

'...................................'

Bänder:
3-D Rollenbänder geschraubt, in Edelstahl V2A feinmatt

Angeb. Fabrikat/System/Hersteller Bänder:

'...................................'

Schloss: Fallen- und Riegelschloss, BZ Blindzylinder

Angeb. Fabrikat/System/Hersteller Schloss:

'...................................'

Drücker: 1 Paar Türdrücker, Edelstahl V2A feinmatt, U-förmig

Angeb. Fabrikat/System/Hersteller Türgarnitur:

'...................................'

mit absenkbarer Türbodendichtung mit automatischem Dichtschluss, als Hohlkammerprofil in verdeckter Ausführung im Türblatt .

mit Schallschutzanforderung Prüfstand: Rw 42 dB

mit Türstopper Wand-Türstopper

Angeb. Fabrikat/System/Hersteller:

'...................................'

Türblattdicke ohne Schichtstoffplatten: >= 70 mm

Rohbaumaße: 1510/2135 mm

Türnummern:
10.156.1 (1-Bett-Zimmer)
10.157.1 (1-Bett-Zimmer)
10.158.1 (1-Bett-Zimmer)
Menge: 3,000 St

**01.02.2 Innentürblatt, HPL-besch.,1385/2135 mm,LA 3B 640/750, Rw 42dB, abs.Boden., DR/DR, WTS**
*** wie Position 01.02.1
Rohbaumaße: 1385/2135 mm

Türnummer:
10.159.1 (1-Bett-Zimmer)
Menge: 1,000 St

**01.02.3 Innentürblatt, HPL-besch.,1510/2135 mm,LA 4 640/750, Rw 42 dB, abs.Boden., KN/DR Panikfunktion D, gefälzt**
*** wie Position 01.02.1
Türblatt gefälz, Einbau flächenbündig mit Zarge
mit Glasauschnitt als Durchblickfenster B/H 640 x 750 mit integrierter Laserschutzrollo LA 4

mit Panikschloss, Funktion D

Wechselgarnitur, Edelstahl V2A, feinmatt
ohne Wandtürstopper

Türnummer:
10.147B.(1 Laser)
Menge: 1,000 St

#### Titel 01.03 1-flüglige Schiebetüren - Türblätter

**Ausführungsbeschreibung 1 Konstruktions- und Systembeschreibung**
*Konstruktions- und Systembeschreibung*
Leistungsbeschreibung:

Liefern und montieren eines Türblattes für ein einflügelig ausgeführtes Objekt-Schiebetürelement mit mit Schallschutzanforderung Prüfstand: Rw 42 dB
Das Türblatt ist mit allen erforderlichen Beschlägen an einer vorhandenen Schiebetür-Umfassungszarge aus Stahl zu montieren.

Aufbau Türblatt:
Türblatt mit Vollspan-Einlage und stumpfer Falzausbildung. Türblattdicke ohne Oberflächenmaterial mind. 70 mm. Kanten umlaufend mit strapazierfähiger ABS-Kante versehen.

Abdichtung:
Türblatt mit integrierter Dichtung in Laufschiene und Anschlagpfosten bzw. Einlaufkasten sowie an den senkrechten Kanten.
Zusätzlich Türbodendichtung mit automatischem Dichtschluss, als Hohlkammerprofil, zur Erreichung der Schallschutzanforderung.

Schloss:
Schiebetürschloss mit Blindzylinder, manuell bedienbar über Schieber.
Fabrikat/Typ nach Wahl des Auftragnehmers, gleichwertig zu den Anforderungen.

Laufwerk:
Speziallaufwerk in robuster, verschleißfester und wartungsfreier Ausführung. Laufwerkskasten aus Edelstahl mit aufklappbarer Revisionsblende.
Blendenabdeckung des Laufwerks ist in gesonderter Position zu berücksichtigen.

Griffausstattung:
Stoßgriff Typ I, beidseitig montiert.

Öffnungsrichtung:
Nach Türliste DIN links oder DIN rechts.

**01.03.1 Schiebetürblatt, HPL-besch., 1010/2260 mm, LA 3B 640/910,Rw 42dB, ABS**
*** Bezugsbeschreibung
Liefern und montieren eines Türblattes für ein einflügelig ausgeführtes Objekt-Schiebetürelement mit Schallschutzanforderung
Das Türblatt ist mit allen erforderlichen Beschlägen an einer vorhandenen Schiebetür-Umfassungszarge aus Stahl zu montieren.

Aufbau Türblatt:

Türblatt mit Vollspan-Einlage und stumpfer Falzausbildung. Kanten umlaufend mit strapazierfähiger ABS-Kante versehen.

Oberfläche: HPL-Schichtstoffplatte, Dekor nach ZTV

Abdichtung:
Türblatt mit integrierter Dichtung in Laufschiene und Anschlagpfosten bzw. Einlaufkasten sowie an den senkrechten Kanten.
Zusätzlich Bodentürdichtung mit automatischem Dichtschluss, als Hohlkammerprofil, zur Erreichung der Schallschutzanforderung.

Glasauschnitt B/H 640 x 910
mit integrierter Laserschutzrollo LA 3B

Laserschutzrollo als nicht transparentes System, integriert im Glasausschnitt bzw. in der Isolierglaseinheit, geeignet für Türanwendungen.
Laserschutz gemäß DIN EN 12254.

Ausführung inkl.:

- Glasausschnitt mit geeignetem Glasaufbau
- Integriertes Laserschutzrollo mit elektrischem Antrieb
- Endlagenerkennung
- Reedkontakt (Magnetschalter) zur Interlock-Einbindung
- Keine Beeinträchtigung der Türfunktion (Öffnen/Schließen)
- notwendiger Verleistung

Einbindung in die raumbezogene Interlock-Schaltung gemeinsam mit allen weiteren Laserschutzeinrichtungen des Raumes.

Angeb. Fabrikat/System/Hersteller:

'...................................'

Schloss:
Schiebetürschloss mit Blindzylinder, manuell bedienbar über
Edelstahl-Schiebetürgriff, gebogene Ausführung, zur Montage an Schiebetüren mit Zirkelschloss.
Mit runder Edelstahl-Rosette Ø ca. 50-60 mm, verdeckte Verschraubung, Griffrohr Ø ca. 30-35 mm, Länge ca. 250-350 mm.
Material Edelstahl V2A (AISI 304), gebürstete Oberfläche, korrosionsbeständig.
Montage auf dem Türblatt inkl. aller Befestigungsmittel.
Geeignet für Innenraum-Schiebetüren, kompatibel mit gängigen Zirkelschlössern nach DIN-Maßen.

Laufwerk:
Speziallaufwerk in robuster, verschleißfester und wartungsfreier Ausführung. Laufwerkskasten aus Edelstahl mit aufklappbarer Revisionsblende.
Blendenabdeckung des Laufwerks ist in gesonderter Position zu berücksichtigen.
Angeb. Fabrikat/System/Hersteller:

'...................................'

mit Schallschutzanforderung Prüfstand: Rw 42 dB

Türblattdicke ohne Schichtstoffplatten: >= 70 mm

Rohbaumaße: 1010/2260 mm

Türnummer:
10.145A.2 (1-Bett-Zimmer)
10.146A.2 (Schleuse)
Menge: 2,000 St

**01.03.2 Schiebetürblatt, HPL-besch., 1510/2260 mm, LA 3B 1210/910,Rw 42dB, ABS**
*** wie Position 01.03.1
Glasauschnitt B/H 1210 x 910 Laserschutzglas 3B

Rohbaumaße: 1510/2260 mm

Türnummern:
10.145.1 (1-Bett-Zimmer)
10.146.1 (1-Bett-Zimmer)
Menge: 2,000 St

**01.03.3 Schiebtür Blendenabdeckung, Stahlblech, Türblattbreite bis 101 cm**
*** Bezugsbeschreibung
Blendenabdeckung des Laufwerks für Montage auf der Wand,
Blendabdeckung in Stahlblech, mit integriertem Türblatt- Endanschlag, aus feuerverzinktem Feinblech, gewalzt, inklusive Pulverbeschichtung als Grundierung

Türblattbreite: bis 101 cm
Menge: 2,000 St

**01.03.4 Schiebtür Blendenabdeckung, Stahlblech, Türblattbreite bis 151 cm**
*** wie Position 01.03.3
Türblattbreite: bis 151 cm
Menge: 2,000 St

#### Titel 01.04 Zargen

**01.04.1 Umfassungszarge Stahlbl. 885/2135, 150 mm Metallständerwand, F0**
*** Bezugsbeschreibung
Stahlumfassungszarge, 2-teilig, aus feuerverzinktem Feinblech, gewalzt, inklusive Pulverbeschichtung als Grundierung, Gehrung durchgehend verschweißt und sauber geschliffen, für stumpf einschlagend Holztür mit APTK-Lippendichtung, dauerhaft rückstellfähig mit Hinterfüllung mittels Minerallwole A1

Korrosionsschutz:
pulverlackgeeigneter Korrosionsschutzbeschichtung als Werksbeschichtung (Kathodische Tauchlackierung), für nachfolgende bauseitigen Endanstrich geeignet.
Korrosionsschutz: C1 2 nach DIN EN ISO 12944
Endanstrich: bauseits, Weiß, RAL 9016

Gewändeanschluß: Trockenbau
Maulweitenkante (Putzwinkel): ca. 15 mm
Zargenspiegel vorn/hinten: 30/45 mm
Blechdicke: 2,0 mm
Rohbaumaß: 885/2135 mm
DIN rechts/links verwendbar
Maulweite: 150 mm

Angeb. Fabrikat/System/Hersteller:

'...................................'

Befestigung: in Leichtbauwände an 2 mm starken UA-Metallständwerk mit Langloch verschraubt.
Der Einbau zuvor beschriebener verdeckt liegender Türöffnungsbegrenzer (vorgerichtet Aufnahme für Gleischiene) muss möglich sein.

Türnummern:
10.156A.2 (Schleuse)
10.156A.3 (Schleuse)
Menge: 2,000 St

**01.04.2 Umfassungszarge Stahlbl.1010/2135, 150 mm Metallständerwand, F0**
*** wie Position 01.04.1
Rohbaumaß: 1010/2135 mm
mit zusätzlicher Bandtasche

Türnummern:
10.141.1 (Study Nurse)
10.145A.1 (Schleuse)
10.145A.2 (1-Bett-Zimmer)
10.146A.1 (Schleuse)
10.146A.2 (Schleuse)
10.147A.1 (Schleuse)
10.153.1 (Lager)
10.155.1 (Büro Arzt / Naturw. LPI)
10.156A.1 (Schleuse)
10.158A.1 (Schleuse)
10.158A.2 (Schleuse)
10.159A.1 (Schleuse)
10.159A.2 (Schleuse)
Menge: 11,000 St

**01.04.3 Umfassungszarge Stahlbl.1010/2135, 300 mm Metallständerwand, F0**
*** wie Position 01.04.1
Rohbaumaß: 1010/2135 mm
mit zusätzlicher Bandtasche

Maulweite: 300 mm

Türnummern:
10.147.1 (Labor)
Menge: 1,000 St

**01.04.4 Umfassungszarge Stahlbl.1385/2135, 150 mm Metallständerwand, F0**
*** wie Position 01.04.1
Rohbaumaß: 1385/2135 mm
mit zusätzlicher Bandtasche

Türnummern:
10.159.1 (1-Bett-Zimmer)
Menge: 1,000 St

**01.04.5 Umfassungszarge Stahlbl.1510/2135, 150 mm Metallständerwand, F0**
*** wie Position 01.04.1
Rohbaumaß: 1510/2135 mm
mit zusätzlicher Bandtasche

Türnummern:
10.147B.1 (Laser)
10.156.1 (1-Bett-Zimmer)
10.157.1 (1-Bett-Zimmer)
10.158.1 (1-Bett-Zimmer)
Menge: 4,000 St

**01.04.6 Schiebetürzarge Stahlbl.1010/2260, 150 mm Metallständerwand, F0**
Stahlumfassungszargen für Schiebetüren, mehrteilig, vor der Wand laufend für Metall-Ständerwerk, aus feuerverzinktem Feinblech, gewalzt, inklusive Pulverbeschichtung als Grundierung, Gehrung durchgehend verschweißt und sauber geschliffenohne Bodeneinstand, Distanzwinkel geschraubt,
Schließkasten mörteldicht, Hohlräume gemäß Einbaubedingungen (inklusive Zargenspiegel) vollständig ausfüllen (Mineralwolle oder Zementmörtel (Standardmörtel 4:1, erdfeucht oder Stahlzargenvergussmörtel)), liefern und montieren.

Korrosionsschutz:
pulverlackgeeigneter Korrosionsschutzbeschichtung als Werksbeschichtung (Kathodische Tauchlackierung), für nachfolgende bauseitigen Endanstrich geeignet.
Korrosionsschutz: C1 2 nach DIN EN ISO 12944
Endanstrich: bauseits, Weiß, RAL 9016

Gewändeanschluß: Trockenbau
Maulweitenkante (Putzwinkel): ca. 15 mm
Zargenspiegel vorn/hinten: 45 mm
Blechdicke: 2,0 mm
Rohbaumaß: 885/2135 mm
DIN rechts/links verwendbar
Maulweite: 150 mm
Ausstattung: inklusive Einlaufprofil/Einlaufkasten
vorgerichtet für Zirkelriegelschloss,

Befestigung: Leichtbauwand an 2 mm starken UA-Metallständwerk mit Langloch verschraubt.
Der Einbau zuvor beschriebener verdeckt liegender Türöffnungsbegrenzer (vorgerichtet Aufnahme für Gleischiene) und Obentürschließer muss möglich sein.

Angeb. Fabrikat/System/Hersteller:

'...................................'

Türnummern:
10.145A.2 (1-Bett-Zimmer)
10.146A.2 (Schleuse)
Menge: 2,000 St

**01.04.7 Schiebetürzarge Stahlbl.1510/2260, 150 mm Metallständerwand, F0**
*** wie Position 01.04.1
Rohbaumaß: 1510/2260 mm
mit zusätzlicher Bandtasche

Türnummern:
10.145.1 (1-Bett-Zimmer)
10.146.1 (1-Bett-Zimmer)
Menge: 2,000 St

#### Titel 01.05 Brandschutztüren

**01.05.1 Türelement U-Zarge Stahlbl.,1010/2135 mm,T30-RS,OTS,W, abs.Boden., DR/DR, WTS**
Türelement, Feuerwiderstandsklasse T30-RS, als komplette, funktionsfähige Einheit mit Zulassung, einschl. der Zargenkonstruktion, komplett mit erforderliche Befestigungen wie Dübel oder Anschweißplatten und Hintefüllung gemäß Zulassung, mit Beschlägen für Brand- und Rauchschutztüren geeignet, Zubehör und zusätzliches Bearbeiten der Türen vor Übergabe, Gangbarmachen, Einstellen (separate Anfahrt einrechnen), Öffnungswinkel der Türen: ≥ 90 Grad
mit Obentürschließer,  mit Gleitschiene in 30 mm Bauhöhe, mit in der Gleitschiene integrierter elektromechanischer Feststellung stufenlos von 80° bis 130° auf exakten Punkt einstellbar nach EN 1155, Feststellposition überfahrbar, integrierte Rauchschalterzentrale mit Alarmschwellennachführung, Verschmutzungsanzeige und Prüftaste, von vorn einstellbare Schließkraft nach EN 1154, Schließgeschwindigkeit und Endschlag, mit regulierbarer Öffnungsdämpfung, mit optischer Größenanzeige, Normalmontage auf Türblatt/Bandseite, mit Montageplatte
Farbton: weiß

Auflistung der Türelemente mit allen Bestellangaben für die  Profilzylinder (Zylinderlänge, Ausmittigkeit, etc.)
Türblätter nach Einbau der Zargen ausbauen und zwischenlagern, um Beschädigungen zu vermeiden
Wand: bestehende 150 mm Trockenbauwand
Maulweite: bis ca. 150 mm
mit Beschlägen, an Umfassungszarge aus Stahl montieren,  stumpf einschlagend

Oberfläche: HPL-Schichtstoffplatte, Dekor nach ZTV

Angeb. Fabrikat/System/Hersteller Türblatt:

'...................................'

mit Glasauschnitt als Durchblickfenster 640 x 750
mit ESG-Einscheiben-Sicherheitsglas, d= 6 mm

Bänder:
3-D Rollenbänder geschraubt, in Edelstahl V2A feinmatt

Angeb. Fabrikat/System/Hersteller Bänder:

'...................................'

Schloss: Fallen- und Riegelschloss

Drückergarnitur, Edelstahl V2A feinmatt, U-förmig für Brand- und Rauchschutztüren geeignet,

Angeb. Fabrikat/System/Hersteller Türgarnitur:

'...................................'

mit absenkbarer Türbodendichtung mit automatischem Dichtschluss, als Hohlkammerprofil in verdeckter Ausführung im Türblatt .

mit Türstopper Wand-Türstopper

Rohbaumaße: 1010/2135 mm

Türnummern: 10.153.1 (Lager)
Menge: 1,000 St

#### Titel 01.06 Sonstiges und Stundensätze

**01.06.2 Wandtürpuffer, L 90 mm**
Wandtürpuffer aus Edelstahl, Durchmesser 40 mm, mit
gefedertem schwarzen Elastan-Puffer, einschl.
Befestigungsmaterial.

Länge: 90 mm
für schwere Türblätter bis 200 kg

Angeb. Fabrikat/System/Hersteller:

'...................................'
Menge: 6,000 St

**01.06.3 Rauchmelder 2st anschließbar an Rauchschalterzentrale**
Rauchmelder komplett mit Sockel, geprüft nach EN54-7, integrierte Leitungsüberwachung, DIN EN 14637 konform, anschließbar an Rauchschalterzentrale 2 St

Rauchschalterzentrale:
Rauchschalterzentrale, EN 14637 konform - anschließbar an 2 Rauchmelder

Inkl. komplette Verdrahtung, Beschriftung, Adressierung, Funktionsprüfung

Halterungen, Befestigungsmaterial, Kabelzuführung

Inbetriebnahme und Übergabe mit Prüfprotokoll

Farbton:  weiß
Menge: 3,000 St

**01.06.4 Tür-Öffnungsbegrenzung**
Tür-Öffnungsbegrenzung (mechanisch) zur Begrenzung des maximalen Öffnungswinkels von Innentüren.

Geeignet für den Einsatz in Kombination mit Stahl- oder Holzzargen. Die Begrenzung erfolgt mittels verdeckt liegender oder sichtbarer Ausführung, mit justierbarem Endanschlag.

Befestigung an Türblatt und Zarge mittels Schraubbefestigung; Montage gemäß Herstellervorgaben.

Ausführung:
- Für Türblattdicken: ca. 40 mm
- Öffnungswinkel einstellbar: max. 90°
- Material: Edelstahl

Inklusive aller Befestigungsmittel und Nebenleistungen zur vollständigen, funktionsfähigen Montage.
Menge: 4,000 St

**01.06.5 Bestandsunterlagen/Übergabedokumentationen**
*** Pauschalposition
Zusammenstellung und Übergabe der Bestandsunterlagen/Übergabedokumentationen gemäß VOB
Teil C und Weitere für:

DIN 18355 Tischlerarbeiten und DIN 18 357 Beschlagarbeiten.

1. Fachunternehmererklärung
2. Materiallisten/Herstellerunterlagen/Zulassungen (Beschläge)
3. Bestellangaben für die Profilzylinder (Zylinderlänge, Ausmittigkeit, etc.)
4. Statische Nachweise soweit erforderlich
5. Pflegeanleitungen
6. Hersteller- /Fabrikatsverzeichnis

Die vorstehenden Unterlagen sind als Bestandteil der Gesamtleistung spätestens zur Abnahme der Leistung zweifach im A4 Ordner oder Schnellhefter einzureichen.
Die aufgeführten Unterlagen bzw. Mengenangaben gelten je Ausfertigung.
Die Abnahme kann von der Übergabe abhängig gemacht werden!
Menge: 1,000 psch

*Hinweis: Stundenlohnarbeiten*
Stundenlohnarbeiten. Lohnarbeiten dürfen nur auf Anordnung des Auftraggebers (AG) ausgeführt werden. Der Auftragnehmer (AN) hat weder einen Teil- noch einen Gesamtanspruch auf die ausgeschriebene Stundenzahl. Sofern Lohnarbeiten angeordnet worden sind, muss der AN Leistung, Zeitpunkt, Dauer und Personaleinsatz arbeitstäglich dokumentieren und vom AG oder von der Fachbauleitung unterschriftlich bestätigen lassen. Zuschläge für Überstunden, Nacht-, Sonntags- und Feiertagsarbeit sind nicht einzurechnen. Die Verrechnungssätze gelten unabhängig von der Anzahl der geleisteten Stunden. Es werden ausschließlich am Erfüllungsort (Baustelle) geleistete Lohnarbeiten vergütet; hierzu gehören keinesfalls Fahrzeiten. Die angebotenen Stundensätze enthalten den tatsächlichen Lohn mit den Zuschlägen für Gemeinkosten, Sozialabgaben, vermögenswirksame Leistungen etc., sowie die Lohn- und Gehaltsnebenkosten.

**01.06.6 Stundensatz Vorarbeiter, Tischler**
Arbeiten, welche nicht in den Positionen erfaßt sind und gegen Nachweis zur Ausführung kommen:

für Vorarbeiter
Menge: 30,000 h

**01.06.7 Stundensatz Fachwerker, Tischler**
Arbeiten, welche nicht in den Positionen erfaßt sind und gegen Nachweis zur Ausführung kommen:

für Fachwerker
Menge: 30,000 h

### LOS 02 Holz-Innentüren Bauabschnitt 2

#### Titel 02.01 1-flüglige Türen - Türblätter

**02.01.1 Innentürblatt, HPL-besch.,1010/2135 mm,ESG 640/750 mm, abs.Boden., DR/KN,Panikfunktion D, RS**
Türblatt für ein Objekt-Türelement, einflüglig, mit Beschlägen, an Umfassungszarge aus Stahl montieren, Einlage Röhrenspan, stumpf einschlagend

Oberfläche: HPL-Schichtstoffplatte, Dekor nach ZTV

mit Glasauschnitt als Durchblickfenster 640 x 750
mit ESG-Einscheiben-Sicherheitsglas, d= 6 mm

mit Panikschloss, Funktion D
Wechselgarnitur, Edelstahl V2A feinmatt

mit absenkbarer Bodendichtung mit automatischem Dichtschluss, als Hohlkammerprofil in verdeckter Ausführung im Türblatt
mit Wandtürstopper

mit Rauschutzfunktion
Luftdurchlässigkeit (Dichtheit) gemäß ZTV

Türblattdicke ohne Schichtstoffplatten: >= 42 mm

Rohbaumaße: 1010/2135 mm

Türnummern:
10.112A.1  (Schleuse 2BA)
Menge: 1,000 St

#### Titel 02.02 2-flüglige Türen - Türblätter

**02.02.1 Innentürblatt, RS-Tür, HPL-besch.,1510/2135 mm,LA 3B 640/750, Rw 42 dB, abs.Boden., DR/KN mit Panikfunktion D**
Türblatt für ein Objekt-Türelement, 2-flüglig, asymmetrisch geteilt, mit Beschlägen, an Umfassungszarge aus Stahl montieren, Einlage Vollspan, stumpf einschlagend

Oberfläche: HPL-Schichtstoffplatte, Dekor nach ZTV

mit Glasauschnitt als Durchblickfenster B/H 640 x 750 Laserschutzglas 3B im Gangflügel

Laserschutzrollo als nicht transparentes System, integriert im Glasausschnitt bzw. in der Isolierglaseinheit, geeignet für Türanwendungen.
Laserschutz gemäß DIN EN 12254.

Ausführung inkl.:

- Glasausschnitt mit geeignetem Glasaufbau
- Integriertes Laserschutzrollo mit elektrischem Antrieb
- Endlagenerkennung
- Reedkontakt (Magnetschalter) zur Interlock-Einbindung
- Keine Beeinträchtigung der Türfunktion (Öffnen/Schließen)
- notwendiger Verleistung

Einbindung in die raumbezogene Interlock-Schaltung gemeinsam mit allen weiteren Laserschutzeinrichtungen des Raumes.

Angeb. Fabrikat/System/Hersteller:

'...................................'

Bänder:
3-D Rollenbänder geschraubt, in Edelstahl V2A feinmatt

Angeb. Fabrikat/System/Hersteller Bänder:

'...................................'

Schloss: Fallen- und Riegelschloss, BZ Blindzylinder

Angeb. Fabrikat/System/Hersteller Schloss:

'...................................'

Drücker: 1 Paar Türdrücker, Edelstahl V2A feinmatt, U-förmig

Angeb. Fabrikat/System/Hersteller Türgarnitur:

'...................................'

mit absenkbarer Türbodendichtung mit automatischem Dichtschluss, als Hohlkammerprofil in verdeckter Ausführung im Türblatt .

mit Schallschutzanforderung Prüfstand: Rw 42 dB

mit Türstopper Wand-Türstopper
Angeb. Fabrikat/System/Hersteller:

'...................................'

Türblattdicke ohne Schichtstoffplatten: >= 70 mmmit

Elektronisches Schloss, EZ Elektronischer Schließzylinder
mit Panikfunktion von Raumseite

Drücker: 1 Paar Türdrücker, Edelstahl V2A feinmatt, U-förmig
Beschlag Band- oder Bandgegenseite: Drücker, U-förmig
Beschlag Bandgegen- oder Bandseite: Knauf

Angeb. Fabrikat/System/Hersteller Türgarnitur:

'...................................'

mit Rauschutzfunktion
Luftdurchlässigkeit (Dichtheit) gemäß ZTV

Angeb. Fabrikat/System/Hersteller:

'...................................'

mit Türstopper Wand-Türstopper

Rohbaumaße: 1510/2135 mm

Türnummern:
10.112.1 (2-Bett-Zimmer 2BA)
10.113.1 (2-Bett-Zimmer 2BA)
Menge: 2,000 St

#### Titel 02.03 1-flüglige Schiebetüren - Türblätter

**02.03.1 Schiebetürblatt, HPL-besch., 1010/2260 mm, LA 3B 640/910,Rw 42dB, ABS**
Liefern und montieren eines Türblattes für ein einflügelig ausgeführtes Objekt-Schiebetürelement mit Schallschutzanforderung
Das Türblatt ist mit allen erforderlichen Beschlägen an einer vorhandenen Schiebetür-Umfassungszarge aus Stahl zu montieren.
Türblatt mit Vollspan-Einlage und stumpfer Falzausbildung.  umlaufend mit strapazierfähiger ABS-Kante versehen.

Oberfläche: HPL-Schichtstoffplatte, Dekor nach ZTV

Abdichtung:
Türblatt mit integrierter Dichtung in Laufschiene und Anschlagpfosten bzw. Einlaufkasten sowie an den senkrechten Kanten.
Zusätzlich Türbodendichtung mit automatischem Dichtschluss, als Hohlkammerprofil, zur Erreichung der Schallschutzanforderung.

Glasauschnitt B/H 640 x 910
mit integrierter Laserschutzrollo LA 3B

Laserschutzrollo als nicht transparentes System, integriert im Glasausschnitt bzw. in der Isolierglaseinheit, geeignet für Türanwendungen.
Laserschutz gemäß DIN EN 12254.

Ausführung inkl.:

- Glasausschnitt mit geeignetem Glasaufbau
- Integriertes Laserschutzrollo mit elektrischem Antrieb
- Endlagenerkennung
- Reedkontakt (Magnetschalter) zur Interlock-Einbindung
- Keine Beeinträchtigung der Türfunktion (Öffnen/Schließen)
- notwendiger Verleistung

Einbindung in die raumbezogene Interlock-Schaltung gemeinsam mit allen weiteren Laserschutzeinrichtungen des Raumes.

Angeb. Fabrikat/System/Hersteller:

'...................................'

Schloss:
Schiebetürschloss manuell bedienbar über Schieber.
Edelstahl-Schiebetürgriff, gebogene Ausführung, zur Montage an Schiebetüren mit Zirkelschloss.
Mit runder Edelstahl-Rosette Ø ca. 50-60 mm, verdeckte Verschraubung, Griffrohr Ø ca. 30-35 mm, Länge ca. 250-350 mm.
Material Edelstahl V2A (AISI 304), gebürstete Oberfläche, korrosionsbeständig.
Montage auf dem Türblatt inkl. aller Befestigungsmittel.
Geeignet für Innenraum-Schiebetüren, kompatibel mit gängigen Zirkelschlössern nach DIN-Maßen.
Fabrikat/Typ nach Wahl des Auftragnehmers, gleichwertig zu den Anforderungen.

Angeb. Fabrikat/System/Hersteller:

'...................................'

Laufwerk:
Speziallaufwerk in robuster, verschleißfester und wartungsfreier Ausführung. Laufwerkskasten aus Edelstahl mit aufklappbarer Revisionsblende.
Blendenabdeckung des Laufwerks ist in gesonderter Position zu berücksichtigen.

mit Schallschutzanforderung Prüfstand: Rw 42 dB

Türblattdicke ohne Schichtstoffplatten: >= 70 mm

Rohbaumaße: 1010/2260 mm

Türnummern:
10.112A.2 (Schleuse 2BA)
10.112A.3 (Schleuse 2BA)
Menge: 2,000 St

**02.03.2 Schiebtür Blendenabdeckung, Stahlblech, Türblattbreite bis 101 cm**
Blendenabdeckung des Laufwerks für Montage auf der Wand,
Blendabdeckung in Stahlblech, mit integriertem Türblatt- Endanschlag, aus feuerverzinktem Feinblech, gewalzt, inklusive Pulverbeschichtung als Grundierung

Türblattbreite: bis 101 cm
Menge: 2,000 St

#### Titel 02.04 Zargen

**02.04.1 Umfassungszarge Stahlbl.1010/2135, 150 mm Metallständerwand, F30**
*** Bezugsbeschreibung
Stahlumfassungszarge, 2-teilig, aus feuerverzinktem Feinblech, gewalzt, inklusive Pulverbeschichtung als Grundierung, Gehrung durchgehend verschweißt und sauber geschliffen, für stumpf einschlagend Holztür mit APTK-Lippendichtung, dauerhaft rückstellfähig mit Hinterfüllung mittels Minerallwole A1 liefern und montieren.

Korrosionsschutz:
pulverlackgeeigneter Korrosionsschutzbeschichtung als Werksbeschichtung (Kathodische Tauchlackierung), für nachfolgende bauseitigen Endanstrich geeignet.
Korrosionsschutz: C1 2 nach DIN EN ISO 12944
Endanstrich: bauseits, Weiß, RAL 9016

Gewändeanschluß: Trockenbau
Maulweitenkante (Putzwinkel): ca. 15 mm
Zargenspiegel vorn/hinten: 30/45 mm
Blechdicke: 2,0 mm
Rohbaumaß: 885/2135 mm
DIN rechts/links verwendbar
Maulweite: 150 mm

Angeb. Fabrikat/System/Hersteller:

'...................................'

Befestigung: Leichtbauwand an 2 mm starken UA-Metallständwerk mit Langloch verschraubt.
Der Einbau zuvor beschriebener verdeckt liegender Türöffnungsbegrenzer (vorgerichtet Aufnahme für Gleischiene) und Obentürschließer muss möglich sein.

Bandtaschen und Schließkasten mörteldicht,
Zargen inklusive Zargenspiegel hohlraumfrei mit Zementmörtel  ausfüllen

mit Brandschutzanforderung: F30

Türnummern: gemäß Türliste
Menge: 1,000 St

**02.04.2 Umfassungszarge Stahlbl.1510/2135, 150 mm Metallständerwand, F0**
*** wie Position 02.04.1
Rohbaumaß: 1510/2135 mm
mit zusätzlicher Bandtasche

Türnummern und Eigenschaft: gemäß Türliste
Menge: 2,000 St

**02.04.3 Schiebetürzarge Stahlbl.1010/2260, 150 mm Metallständerwand, F0**
Stahlumfassungszargen für Schiebetüren, mehrteilig, vor der Wand laufend für Metall-Ständerwerk, aus feuerverzinktem Feinblech, gewalzt, inklusive Pulverbeschichtung als Grundierung, Gehrung durchgehend verschweißt und sauber geschliffenohne Bodeneinstand, Distanzwinkel geschraubt,
Schließkasten mörteldicht, Hohlräume gemäß Einbaubedingungen (inklusive Zargenspiegel) vollständig ausfüllen (Mineralwolle oder Zementmörtel (Standardmörtel 4:1, erdfeucht oder Stahlzargenvergussmörtel)), liefern und montieren.

Korrosionsschutz:
pulverlackgeeigneter Korrosionsschutzbeschichtung als Werksbeschichtung (Kathodische Tauchlackierung), für nachfolgende bauseitigen Endanstrich geeignet.
Korrosionsschutz: C1 2 nach DIN EN ISO 12944
Endanstrich: bauseits, Weiß, RAL 9016

Gewändeanschluß: Trockenbau
Maulweitenkante (Putzwinkel): ca. 15 mm
Zargenspiegel vorn/hinten: 45 mm
Blechdicke: 2,0 mm
Rohbaumaß: 885/2135 mm
DIN rechts/links verwendbar
Maulweite: 150 mm
Ausstattung: inklusive Einlaufprofil/Einlaufkasten
vorgerichtet für Zirkelriegelschloss,

Türnummern: gemäß Türliste
Menge: 2,000 St

#### Titel 02.05 Sonstiges und Stundensätze

**02.05.1 Wandtürpuffer, L 90 mm**
Wandtürpuffer aus Edelstahl, Durchmesser 40 mm, mit
gefedertem schwarzen Elastan-Puffer, einschl.
Befestigungsmaterial.

Länge: 90 mm
für schwere Türblätter bis 200 kg

Angeb. Fabrikat/System/Hersteller:

'...................................'
Menge: 2,000 St

**02.05.2 Bestandsunterlagen/Übergabedokumentationen**
*** Pauschalposition
Zusammenstellung und Übergabe der Bestandsunterlagen/Übergabedokumentationen gemäß VOB
Teil C und Weitere für:

DIN 18355 Tischlerarbeiten und DIN 18 357 Beschlagarbeiten.

1. Fachunternehmererklärung
2. Materiallisten/Herstellerunterlagen/Zulassungen (Beschläge)
3. Bestellangaben für die Profilzylinder (Zylinderlänge, Ausmittigkeit, etc.)
4. Statische Nachweise soweit erforderlich
5. Pflegeanleitungen
6. Hersteller- /Fabrikatsverzeichnis

Die vorstehenden Unterlagen sind als Bestandteil der Gesamtleistung spätestens zur Abnahme der Leistung zweifach im A4 Ordner oder Schnellhefter einzureichen.
Die aufgeführten Unterlagen bzw. Mengenangaben gelten je Ausfertigung.
Die Abnahme kann von der Übergabe abhängig gemacht werden!
Menge: 1,000 psch

*Hinweis: Stundenlohnarbeiten*
Stundenlohnarbeiten. Lohnarbeiten dürfen nur auf Anordnung des Auftraggebers (AG) ausgeführt werden. Der Auftragnehmer (AN) hat weder einen Teil- noch einen Gesamtanspruch auf die ausgeschriebene Stundenzahl. Sofern Lohnarbeiten angeordnet worden sind, muss der AN Leistung, Zeitpunkt, Dauer und Personaleinsatz arbeitstäglich dokumentieren und vom AG oder von der Fachbauleitung unterschriftlich bestätigen lassen. Zuschläge für Überstunden, Nacht-, Sonntags- und Feiertagsarbeit sind nicht einzurechnen. Die Verrechnungssätze gelten unabhängig von der Anzahl der geleisteten Stunden. Es werden ausschließlich am Erfüllungsort (Baustelle) geleistete Lohnarbeiten vergütet; hierzu gehören keinesfalls Fahrzeiten. Die angebotenen Stundensätze enthalten den tatsächlichen Lohn mit den Zuschlägen für Gemeinkosten, Sozialabgaben, vermögenswirksame Leistungen etc., sowie die Lohn- und Gehaltsnebenkosten.

**02.05.3 Stundensatz Vorarbeiter, Tischler**
Arbeiten, welche nicht in den Positionen erfaßt sind und gegen Nachweis zur Ausführung kommen:

für Vorarbeiter
Menge: 10,000 h

**02.05.4 Stundensatz Fachwerker, Tischler**
Arbeiten, welche nicht in den Positionen erfaßt sind und gegen Nachweis zur Ausführung kommen:

für Fachwerker
Menge: 10,000 h
